# Ravalement finition superficielle avec raclette

- Propriété du fichier: CYPE INGENIEROS, S.A.
- Format: FIEBDC-3/2002
- Zone géographique: Maroc
- Devise: MAD
- Coûts indirects: 3.00 %
- Frais généraux: 13.00 %
- Bénéfice: 6.00 %
- TVA: 20.00 %

## E Enveloppe et finition extérieure

### EN Enduits et mortiers

#### ENH Enduits de chaux

**ENH050** m² Ravalement finition superficielle avec raclette, réalisé avec un mortier de chaux sur un parement extérieur, mise en place préalable d'une maille anti-alcalin dans les changements de matériau et en rive de plancher.
Réalisation d'un ravalement avec raclette, par application manuelle sur un parement extérieur, préalablement crépi (non compris dans ce prix), à deux couches de mortier de chaux aérienne éteinte de 15 et 10 mm d'épaisseur respectivement; la première de dosage 1:4 et à gros granulats et la seconde, dont le pigment est compris dans la masse, de dosage 1:4 et à granulats de granulométrie très soignée et de grosseurs allant de 0,2 à 2 mm (sable de marbre). Finition superficielle: elle sera exécutée avec une raclette appliquée sur la dernière couche, une fois le dessin du plan de la pierre réalisé sur elle. Comprend la préparation de la surface support, mise en place d'une maille en fibre de verre anti-alcalin pour le renfort des rencontres entre matériaux différents et en rive de plancher, sur 20% de la surface du parement, la réalisation des joints, des coins, des guides, des arêtes, mouchettes, jambages, linteaux, les arrêts aux rencontres avec les parements, les revêtements et les autres éléments placés sur sa surface.
Inclut: Préparation de la surface support. Placement de la maille entre différents matériaux et en rive de plancher. Détails de plans de travail. Préparation et application d'une première couche. Préparation et application d'une seconde couche. Réalisation des joints et des rencontres. Finition superficielle. Révisions et nettoyage final.
Critère de métré de projet: Surface mesurée selon documentation graphique du Projet, en déduisant les ouvertures de surface supérieure à 2 m² et en incluant le développement des mouchettes.
Critère de mesure de l'ouvrage: On mesurera la surface réellement exécutée selon les spécifications du Projet, en déduisant les ouvertures de surface supérieure à 2 m² et en incluant le développement des mouchettes.

| Code | U | Désignation | Quantité | Prix | Montant |
|---|---|---|---|---|---|
| mt28pmc010a | m³ | Pâte de mortier de chaux pour ravalements, y compris les gravillons. (matériau) | 0.025 | 1215.16 | 30.38 |
| mt09var030a | m² | Maille en fibre de verre tissée, avec imprégnation en PVC, de 10x10 mm de vide de maille, anti-alcalin, de 115 à 125 g/m² et 500 µ d'épaisseur, pour armer des ravalements traditionnels, crépis et mortiers. (matériau) | 0.210 | 17.52 | 3.68 |
| mt09pmr010 | kg | Pigment pour mortiers et ravalements. (matériau) | 0.015 | 67.83 | 1.02 |
| op00tal020 |  | Malaxeur éléctrique. | 1.000 | 0.00 | 0.00 |
| mo039 | h | Compagnon professionnel III/CP2 enduiseur. (main-d'œuvre) | 1.657 | 47.24 | 78.28 |
| mo079 | h | Ouvrier professionnel II/OP enduiseur. (main-d'œuvre) | 1.657 | 41.99 | 69.58 |
| mo111 | h | Ouvrier d'exécution I/OE2 enduiseur. (main-d'œuvre) | 0.839 | 41.57 | 34.88 |
| % | % | Coûts directs complémentaires | 2 % | 217.82 | 4.36 |
|  |  | Coûts directs |  |  | 222.18 |
