# Couche séparatrice en toiture terrasse: géotextile non tissé composé de fibres de polyester unies par aiguilletage

- Propriété du fichier: CYPE INGENIEROS, S.A.
- Format: FIEBDC-3/2002
- Zone géographique: Maroc
- Devise: MAD
- Coûts indirects: 3.00 %
- Frais généraux: 13.00 %
- Bénéfice: 6.00 %
- TVA: 20.00 %

## E Enveloppe et finition extérieure

### ET Couvertures de toitures terrasses

#### ETI Points singuliers

**ETI180** m² Couche séparatrice en toiture terrasse: géotextile non tissé composé de fibres de polyester unies par aiguilletage, avec une résistance à la traction longitudinale de 1,5 kN/m, une résistance à la traction transversale de 1,57 kN/m, une ouverture de cône à l'essai de perforation dynamique selon NF EN ISO 13433 inférieure à 45 mm, résistance CBR au poinçonnement 0,2 kN et une masse surfacique de 120 g/m², Mise en place: avec des recouvrements, directamente bajo l'imperméabilisation.
Couche séparatrice en toiture terrasse: géotextile non tissé composé de fibres de polyester unies par aiguilletage, avec une résistance à la traction longitudinale de 1,5 kN/m, une résistance à la traction transversale de 1,57 kN/m, une ouverture de cône à l'essai de perforation dynamique selon NF EN ISO 13433 inférieure à 45 mm, résistance CBR au poinçonnement 0,2 kN et une masse surfacique de 120 g/m², Mise en place: avec des recouvrements, directamente bajo l'imperméabilisation.
Inclut: Mise en place de la couche séparatrice.
Critère pour le métré: Surface mesurée selon documentation graphique du Projet.
Critère pour le mémoire: On mesurera la surface réellement exécutée selon les spécifications du Projet, y compris les bords et les recouvrements.

| Code | U | Désignation | Quantité | Prix | Montant |
|---|---|---|---|---|---|
| mt14gsa020aa | m² | Géotextile non tissé composé de fibres de polyester unies par aiguilletage, avec une résistance à la traction longitudinale de 1,5 kN/m, une résistance à la traction transversale de 1,57 kN/m, une ouverture de cône à l'essai de perforation dynamique selon NF EN ISO 13433 inférieure à 45 mm, résistance CBR au poinçonnement 0,2 kN et une masse surfacique de 120 g/m², selon NF EN 13252. (matériau) | 1.100 | 6.50 | 7.15 |
| mo029 | h | Compagnon professionnel III/CP2 poseur de membranes d'étanchéité. (main-d'œuvre) | 0.024 | 49.29 | 1.18 |
| mo067 | h | Ouvrier professionnel II/OP poseur de membranes d'étanchéité. (main-d'œuvre) | 0.049 | 43.76 | 2.14 |
| % | % | Frais de chantier des unités d'ouvrage | 2 % | 10.47 | 0.21 |
|  |  | Coûts directs |  |  | 10.68 |
