# Système "MasterSeal Balcony 1336 "BASF" d'étanchéité liquide

- Propriété du fichier: CYPE INGENIEROS, S.A.
- Format: FIEBDC-3/2002
- Zone géographique: Maroc
- Devise: MAD
- Coûts indirects: 3.00 %
- Frais généraux: 13.00 %
- Bénéfice: 6.00 %
- TVA: 20.00 %

## E Enveloppe et finition extérieure

### ET Couvertures de toitures terrasses

#### ETS Systèmes

**ETS020** m² Système "MasterSeal Balcony 1336 "BASF" d'étanchéité liquide, pour la réparation de balcons et de terrasses, sur surface support béton, constitué de couche de régularisation avec revêtement élastique imperméabilisant monocomposant, MasterSeal M 251 "BASF", de couleur rouge RAL 3013, mélangé avec granulat de quartz naturel, MasterTop F1 "BASF", comme charge minérale (avec une proportion de 1:0,5), appliqué à la truelle ou au râteau en caoutchouc; et scellage de l'imperméabilisation avec revêtement élastique imperméabilisant monocomposant, MasterSeal M 251 "BASF", de couleur rouge RAL 3013, appliqué au rouleau ou au pistolet.
Système "MasterSeal Balcony 1336 "BASF" d'étanchéité liquide, pour la réparation de balcons et de terrasses, sur surface support béton, constitué de couche de régularisation avec revêtement élastique imperméabilisant monocomposant, MasterSeal M 251 "BASF", de couleur rouge RAL 3013, mélangé avec granulat de quartz naturel, MasterTop F1 "BASF", comme charge minérale (avec une proportion de 1:0,5), appliqué à la truelle ou au râteau en caoutchouc; et scellage de l'imperméabilisation avec revêtement élastique imperméabilisant monocomposant, MasterSeal M 251 "BASF", de couleur rouge RAL 3013, appliqué au rouleau ou au pistolet.
Inclut: Nettoyage de la surface support. Application de la couche d'apprêt. Résolution des points singuliers. Application de la couche de régularisation. Application de la couche de scellage.
Critère de métré de projet: Surface mesurée en projection horizontale, selon documentation graphique du Projet, à partir des faces intérieures des parapets ou des acrotères qui la délimitent.
Critère de mesure de l'ouvrage: On mesurera, en projection horizontale, la surface réellement exécutée selon les spécifications du Projet, à partir des faces intérieures des parapets ou des acrotères qui la délimitent.

| Code | U | Désignation | Quantité | Prix | Montant |
|---|---|---|---|---|---|
| mt15bas110b | kg | Revêtement élastique imperméabilisant monocomposant à base de résines de polyuréthane aliphatique avec un faible contenu en dissolvants, MasterSeal M 251 "BASF", de couleur rouge RAL 3013, pour imperméabilisation des toitures et des balcons, avec résistance aux intempéries, au transit piéton, aux eaux agressives (eau de mer et eaux vannes), à plusieurs acides dilués, aux alcalis, aux huiles minérales et aux mazouts, selon NF EN 13813. (matériau) | 1.200 | 328.11 | 393.73 |
| mt15bas140a | kg | Dissolvant à base de xylène. (matériau) | 0.006 | 115.62 | 0.69 |
| mt15bas130a | kg | Granulat de quartz naturel, MasterTop F1 "BASF", de granulométrie comprise entre 0,18 et 0,3 mm, à utiliser comme charge minérale en combinaison avec des résines époxy ou polyuréthane. (matériau) | 0.250 | 9.37 | 2.34 |
| op00tal020 |  | Malaxeur éléctrique. | 1.000 | 0.00 | 0.00 |
| mo032 | h | Compagnon professionnel III/CP2 poseur de produits imperméabilisants. (main-d'œuvre) | 0.148 | 47.69 | 7.06 |
| mo070 | h | Ouvrier professionnel II/OP poseur de produits imperméabilisants. (main-d'œuvre) | 0.148 | 43.31 | 6.41 |
| % | % | Coûts directs complémentaires | 2 % | 410.23 | 8.20 |
|  |  | Coûts directs |  |  | 418.43 |
