# Réparation d'une imperméabilisation de toitures

- Propriété du fichier: CYPE INGENIEROS, S.A.
- Format: FIEBDC-3/2002
- Zone géographique: Maroc
- Coûts indirects: 3.00 %
- Frais généraux: 13.00 %
- Bénéfice: 6.00 %
- TVA: 16.00 %

## E Enveloppe et finition extérieure

### ET Couvertures de toitures terrasses

#### ETS Systèmes

**ETS080** m² Réparation d'une imperméabilisation de toitures, réalisée avec le système à revêtir Coniroof 2103 "BASF Construction Chemical", avec le DITE-04/0035, de 2 à 2,5 mm d'épaisseur totale, constitué de: pont d'union avec Mastertop P 691 "BASF Construction Chemical", appliqué avec râteau en caoutchouc et rouleau à poil court; et membrane d'imperméabilisant liquide, Conipur M 803 FL "BASF Construction Chemical", de couleur gris, appliquée avec un système de projection mécanique à chaud; impression préalable avec Mastertop P 698 "BASF Construction Chemical", appliquée avec râteau en caoutchouc et rouleau à poil court, sur surface support bitumineuse (membrane d'étanchéité sans protection) (non comprise dans ce prix).
Inclut: Nettoyage et préparation de la surface support. Application de la couche d'apprêt. Application du pont d'union. Réalisation de la membrane. Résolution des points particuliers.

| Code | U | Désignation | Quantité | Prix | Montant |
|---|---|---|---|---|---|
| mt15bas120e | kg | Impression transparent, Mastertop P 698 "BASF Construction Chemical", à base de résine de polyuréthane monocomposant et dissolvants, à appliquer sur surface support bitumineuse (membranes d'étanchéité). (matériau) | 0.100 | 26.10 | 2.61 |
| mt15bas120d | kg | Impression transparent et pont de liaison, Mastertop P 691 "BASF Construction Chemical", à base de résine de polyuréthane monocomposant et dissolvants, à appliquer sur PVC, EPDM, bois, polyester ou fibrociment, ou sur membranes projetées type Conipur. (matériau) | 0.100 | 20.92 | 2.09 |
| mt15bas160a | kg | Imperméabilisant liquide, Conipur M 803 FL "BASF Construction Chemical", de couleur gris, à deux composants à base de résine de polyuréthane, applicable par système de projection mécanique à chaud, pour former une membrane imperméable dans les toitures terrasses ou inclinées. (matériau) | 2.200 | 15.88 | 34.94 |
| mo030 | h | Compagnon professionnel III/CP2 applicateur de produits imperméabilizants. (main-d'œuvre) | 0.244 | 3.85 | 0.94 |
| mo065 | h | Ouvrier professionnel II/OP applicateur de produits imperméabilizants. (main-d'œuvre) | 0.244 | 3.42 | 0.83 |
| % | % | Coûts directs complémentaires | 2 % | 41.41 | 0.83 |
|  |  | Coûts directs |  |  | 42.24 |
