# Porte de planche agglomérée finition en mélamine, avec structure interne en aluminium, imposte de même matériau intégré dans la porte; pour écran modulaire

- Propriété du fichier: CYPE INGENIEROS, S.A.
- Format: FIEBDC-3/2002
- Zone géographique: Maroc
- Coûts indirects: 3.00 %
- Frais généraux: 13.00 %
- Bénéfice: 6.00 %
- TVA: 20.00 %

## F Aménagements et finitions

### FC Cloisons

#### FCB Cloisons de bureaux

**FCB040** U Porte de planche agglomérée finition en mélamine, avec structure interne en aluminium, imposte de même matériau intégré dans la porte; pour écran modulaire.
Fourniture et mise en place de porte de planche agglomérée finition en mélamine, avec structure interne en aluminium, imposte de même matériau intégré dans la porte, profilés visibles supérieurs et cadre de porte en aluminium anodisé ou laqué standard; pour écran modulaire. Comprend les ferrures, les arrêts et le scellage des joints.
Inclut: Implantation et marquage des points de fixation. Aplomb, nivellement et fixation des profilés qui forment l'ossature. Mise en place et fixation de la porte. Traitement des joints des modules. Arrêt du périmètre de l'élément, par les deux faces.
Critère de métré de projet: Nombre d'unités prévues, selon documentation graphique du Projet.
Critère de mesure de l'ouvrage: On mesurera le nombre d'unités réellement exécutées selon les spécifications du Projet.

| Code | U | Désignation | Quantité | Prix | Montant |
|---|---|---|---|---|---|
| mt26mmd016d | U | Porte de planche agglomérée finition en mélamine, avec structure interne en aluminium, imposte de même matériau intégré dans la porte, profilés visibles supérieurs et cadre de porte en aluminium anodisé ou laqué standard; y compris charnières et serrure avec bouton. (matériau) | 1.000 | 487.48 | 487.48 |
| op00ato010 |  | Tournevis. | 1.000 | 0.00 | 0.00 |
| mo011 | h | Compagnon professionnel III/CP2 monteur. (main-d'œuvre) | 0.478 | 4.39 | 2.10 |
| % | % | Coûts directs complémentaires | 2 % | 489.58 | 9.79 |
|  |  | Coûts directs |  |  | 499.37 |
