# Contrecloison reliée à la paroi

- Propriété du fichier: CYPE INGENIEROS, S.A.
- Format: FIEBDC-3/2002
- Zone géographique: Maroc
- Devise: MAD
- Coûts indirects: 3.00 %
- Frais généraux: 13.00 %
- Bénéfice: 6.00 %
- TVA: 20.00 %

## F Aménagements et finitions

### FD Doublages

#### FDP Contrecloisons en plaques de plâtre sur ossature métallique

**FDP060** m² Contrecloison reliée à la paroi, système K151.es "KNAUF", réalisée avec une plaque de plâtre - 12,5 antiradiations RX , ancrée au parement vertical par ossature constituée de fourrures; séparation entre fourrures 625 mm; 39,5 mm d'épaisseur totale.
Fourniture et montage de contrecloison reliée à la paroi, système K151.es "KNAUF", de 39,5 mm d'épaisseur, constitué de plaque de plâtre type antiradiations RX de 12,5 mm d'épaisseur, boulonnée directement sur une ossature autoportante en acier galvanisé, avec bande de plomb autoadhésive, constituée de profilés horizontaux de 30x30, solidement fixé au plancher et au plafond et fourrures de 60x27 mm et 0,6 mm d'épaisseur avec une modulation de 625 mm, fixées au parement vertical. Comprend l'implantation des profilés, des zones de passage et des ouvertures; la mise en place sur tout le périmètre de rubans et de bandes étanches, sur la surface d'appui ou de contact des profilés avec les parements; l'ancrage des profilés métalliques; la découpe et la fixation des plaques par visserie; le traitement des huisseries; la réalisation des angles; le traitement des joints avec la pâte et les bandes à joints; la pose des boîtiers pour les mécanismes électriques et de passage des installations, l'implantation préalable de leur emplacement sur les plaques et la perforation de celles-ci, et le nettoyage final. Totalement terminé et prêt pour impression, peinture ou revêtement (sans inclure dans ce prix l'isolation à placer entre les plaques et le parement).
Inclut: Implantation et tracé sur les planchers inférieur et supérieur des profilés. Mise en place des éléments horizontaux solidement fixés au plancher. Mise en place des éléments horizontaux solidement fixés au plafond. Mise en place des fourrures, en les étayant avec des ancrages directs. Mise en place d'une bande de plomb autoadhésive. Mise en place des plaques avec des fixations mécaniques. Implantation des coffrets pour l'hébergement des mécanismes électriques et pour le passage des installations, et perforation postérieure des plaques. Traitement des joints entre les plaques. Placement des coffrets pour l'hébergement des mécanismes électriques et pour le passage des installations.
Critère de métré de projet: Surface mesurée selon documentation graphique du Projet, sans dupliquer les coins ni les rencontres, en déduisant les ouvertures de surface supérieure à 8 m² et la moitié du vide pour ceux de surface comprise entre 5 et 8 m².
Critère de mesure de l'ouvrage: On mesurera la surface réellement exécutée selon les spécifications du Projet, sans dupliquer les coins ni les rencontres, en déduisant les ouvertures de surface supérieure à 8 m² et la moitié du vide pour ceux de surface comprise entre 5 et 8 m².

| Code | U | Désignation | Quantité | Prix | Montant |
|---|---|---|---|---|---|
| mt12pfk012a | m | Profilé U 30/30 en tôle d'acier galvanisé, systèmes "KNAUF", épaisseur 0,55 mm. (matériau) | 1.220 | 10.88 | 13.27 |
| mt12pfk011a | m | Fourrure 60/27 "KNAUF" en tôle d'acier galvanisé. (matériau) | 1.750 | 16.95 | 29.66 |
| mt12ark020a | m | Bande de plomb autoadhésive antiradiations RX "KNAUF", de 50 mm de largeur et 1 mm d'épaisseur. (matériau) | 2.700 | 83.40 | 225.18 |
| mt12ark010a | m² | Plaque antiradiations RX 12,5+0,5 mm "KNAUF" constituée d'une plaque de plâtre DF / NF EN 520 - 625 / 2600 / 12,5, coupe-feu, revêtue sur une de ses faces avec une lame et carton et une autre de plomb de 0,5 mm, selon NF EN 14190. (matériau) | 1.050 | 945.21 | 992.47 |
| mt12ptk010ba | U | Vis LB "KNAUF" 3,5x9,5. (matériau) | 1.400 | 0.21 | 0.29 |
| mt12pek020k | U | Ancrage direct de 125 mm, pour fourrure 60/27, "KNAUF". (matériau) | 1.500 | 9.27 | 13.91 |
| mt12ptk010cd | U | Vis autoforeuse TN "KNAUF" 3,5x25. (matériau) | 12.250 | 0.11 | 1.35 |
| mt12ptk010cf | U | Vis autoforeuse TN "KNAUF" 3,5x35. (matériau) | 14.875 | 0.14 | 2.08 |
| mt12psg220 | U | Fixation composée d'une cheville et d'une vis 5x27. (matériau) | 2.500 | 0.69 | 1.73 |
| mt12pik020 | kg | Pâte Uniflott GLS "KNAUF", selon NF EN 13963. (matériau) | 0.300 | 17.47 | 5.24 |
| % | % | Coûts directs complémentaires | 2 % | 1285.18 | 25.70 |
|  |  | Coûts directs |  |  | 1310.88 |
