# Trappe d'accès en acier, Revo 13 GKFI, système W250 "KNAUF", de 1000x1000 mm, pour doublage en plaques de plâtre, pour parois intérieures

- Propriété du fichier: CYPE INGENIEROS, S.A.
- Format: FIEBDC-3/2002
- Zone géographique: Maroc
- Coûts indirects: 3.00 %
- Frais généraux: 13.00 %
- Bénéfice: 6.00 %
- TVA: 20.00 %

## F Aménagements et finitions

### FD Doublages

#### FDP Contre-cloisons en plaques

**FDP100** U Trappe d'accès en acier, Revo 13 GKFI, système W250 "KNAUF", de 1000x1000 mm, pour doublage en plaques de plâtre, pour parois intérieures.
Fourniture et montage de trappe d'accès en acier, Revo 13 GKFI, système W250 "KNAUF", de 1000x1000 mm, constituée de cadre, porte, fermeture et bras de sécurité, pour doublage en plaques de plâtre, pour parois intérieures. Comprend les accessoires de montage. Totalement terminé.
Inclut: Marquage et découpe de la plaque de plâtre. Mise en place de la trappe.
Critère de métré de projet: Nombre d'unités prévues, selon documentation graphique du Projet.
Critère de mesure de l'ouvrage: On mesurera le nombre d'unités réellement mises en place selon les spécifications du Projet.

| Code | U | Désignation | Quantité | Prix | Montant |
|---|---|---|---|---|---|
| mt12ppk060u | U | Trappe d'accès en acier, Revo 13 GKFI, système W250 "KNAUF", de 1000x1000 mm, constituée de cadre, porte, fermeture et bras de sécurité. (matériau) | 1.000 | 271.00 | 271.00 |
| op00fre010 |  | Fraiseuse. | 0.100 | 0.00 | 0.00 |
| op00ato010 |  | Tournevis. | 0.100 | 0.00 | 0.00 |
| mo052 | h | Compagnon professionnel III/CP2 plaquiste. (main-d'œuvre) | 0.109 | 3.99 | 0.43 |
| mo098 | h | Ouvrier professionnel II/OP plaquiste. (main-d'œuvre) | 0.109 | 3.42 | 0.37 |
| % | % | Coûts directs complémentaires | 2 % | 271.80 | 5.44 |
|  |  | Coûts directs |  |  | 277.24 |
