# Isolation acoustique au bruit aérien d'une colonne de chute, avec des laines minérales

- Propriété du fichier: CYPE INGENIEROS, S.A.
- Format: FIEBDC-3/2002
- Zone géographique: Maroc
- Devise: MAD
- Coûts indirects: 3.00 %
- Frais généraux: 13.00 %
- Bénéfice: 6.00 %
- TVA: 20.00 %

## F Aménagements et finitions

### FI Isolations intérieures

#### FIT Conduits et tuyaux

**FIT060** m Isolation acoustique au bruit aérien d'une colonne de chute, avec des laines minérales.
Isolation acoustique au bruit aérien d'une colonne de chute de 90 mm de diamètre, réalisée avec matelas en laine de verre, selon NF EN 14303, recouvert sur une de ses faces par aluminium renforcé qui agit comme pare-vapeur, de 30 mm d'épaisseur, pour l'isolation de conduits d'air en climatisation, résistance thermique 0,86 m²K/W, conductivité thermique 0,035 W/(mK); avec 39,76 dB d'indice global de réduction acoustique, Rw, selon NF EN 14366; fournissant une amélioration de l'indice global pondéré de réduction acoustique A de 9,43 dBA, dans les descentes avec un débit moyen de 60 l/min; placée autour de la colonne de chute en guise de coque et fixée avec des brides en plastique. Comprend le ruban autoadhésif pour le scellement des joints.
Inclut: Découpe du rouleau en tronçons. Doublage de la descente. Mise en place des brides. Scellement des joints.
Critère pour le métré: Longueur mesurée selon documentation graphique du Projet.
Critère pour le mémoire: On mesurera la longueur réellement exécutée selon les spécifications du Projet.

| Code | U | Désignation | Quantité | Prix | Montant |
|---|---|---|---|---|---|
| mt42coi110c | m² | Matelas en laine de verre, selon NF EN 14303, recouvert sur une de ses faces par aluminium renforcé qui agit comme pare-vapeur, de 30 mm d'épaisseur, pour l'isolation de conduits d'air en climatisation, résistance thermique 0,86 m²K/W, conductivité thermique 0,035 W/(mK); avec 39,76 dB d'indice global de réduction acoustique, Rw, selon NF EN 14366; fournissant une amélioration de l'indice global pondéré de réduction acoustique A de 9,43 dBA, dans les descentes avec un débit moyen de 60 l/min, Euroclasse A2-s1, d0 de réaction au feu selon NF EN 13501-1. (matériau) | 0.311 | 92.91 | 28.90 |
| mt16pdg012a | U | Bride en plastique, pour fixation d'isolation acoustique des descentes. (matériau) | 3.000 | 2.39 | 7.17 |
| mt16aaa030 | m | Ruban autoadhésif pour le scellement des joints. (matériau) | 1.000 | 4.11 | 4.11 |
| mo054 | h | Compagnon professionnel III/CP2 poseur d'isolants rigides ou flexibles. (main-d'œuvre) | 0.149 | 59.53 | 8.87 |
| mo101 | h | Ouvrier professionnel II/OP poseur d'isolants rigides ou flexibles. (main-d'œuvre) | 0.149 | 51.29 | 7.64 |
| % | % | Frais de chantier des unités d'ouvrage | 2 % | 56.69 | 1.13 |
|  |  | Coûts directs |  |  | 57.82 |
