# Isolation thermique en habillage avec des plaques (non comprises dans ce prix) fixées avec de la colle sur sa surface

- Propriété du fichier: CYPE INGENIEROS, S.A.
- Format: FIEBDC-3/2002
- Zone géographique: Maroc
- Devise: MAD
- Coûts indirects: 3.00 %
- Frais généraux: 13.00 %
- Bénéfice: 6.00 %
- TVA: 20.00 %

## F Aménagements et finitions

### FI Isolations intérieures

#### FIU Doublages

**FIU050** m² Isolation thermique en habillage avec des plaques (non comprises dans ce prix) fixées avec de la colle sur sa surface, constituée de panneau rigide en polystyrène expansé, à surface lisse et usinage latéral droit, de 70 mm d'épaisseur, fixé mécaniquement au support.
Fourniture et mise en place de l'isolation thermique entre la face intérieure d'une paroi extérieure de façade ou entre une cloison intérieure et l'habillage en plaques (non compris dans ce prix) collé sur la surface de l'isolant, constituée de panneau rigide en polystyrène expansé, à surface lisse et usinage latéral droit, de 70 mm d'épaisseur, résistance thermique 2,19 m²K/W, conductivité thermique 0,032 W/(mK), fixé mécaniquement au support. Comprend les découpes, les fixations et le nettoyage.
Inclut: Découpe et préparation de l'isolant. Mise en place de l'isolation sur le parement.
Critère de métré de projet: Surface mesurée selon documentation graphique du Projet.
Critère de mesure de l'ouvrage: On mesurera la surface réellement exécutée selon les spécifications du Projet.

| Code | U | Désignation | Quantité | Prix | Montant |
|---|---|---|---|---|---|
| mt16pel010gkc | m² | Panneau rigide en polystyrène expansé, selon NF EN 13163, à surface lisse et usinage latéral droit, de 70 mm d'épaisseur, résistance thermique 2,19 m²K/W, conductivité thermique 0,032 W/(mK), Euroclasse E de réaction au feu, avec code de désignation EPS-EN 13163-L3-W3-T2-S5-P10-BS100-DS(N)2-CS(10)60. (matériau) | 1.050 | 60.72 | 63.76 |
| mt16aaa020ha | U | Fixation mécanique pour panneaux isolants de polystyrène expansé, placés directement sur la surface support. (matériau) | 6.000 | 1.86 | 11.16 |
| mo054 | h | Compagnon professionnel III/CP2 poseur d'isolants rigides ou flexibles. (main-d'œuvre) | 0.196 | 48.80 | 9.56 |
| mo101 | h | Ouvrier professionnel II/OP poseur d'isolants rigides ou flexibles. (main-d'œuvre) | 0.196 | 41.99 | 8.23 |
| % | % | Coûts directs complémentaires | 2 % | 92.71 | 1.85 |
|  |  | Coûts directs |  |  | 94.56 |
