# Porte étanche à l'air, d'acier, (pression maximale 1000 Pa), de 500x1500 mm

- Propriété du fichier: CYPE INGENIEROS, S.A.
- Format: FIEBDC-3/2002
- Zone géographique: Maroc
- Coûts indirects: 3.00 %
- Frais généraux: 13.00 %
- Bénéfice: 6.00 %
- TVA: 20.00 %

## F Aménagements et finitions

### FK Menuiseries intérieures et meubles

#### FKI Portes intérieures

**FKI100** U Porte étanche à l'air, d'acier, (pression maximale 1000 Pa), de 500x1500 mm.
Fourniture et montage de porte étanche à l'air (fuite d'air de 2 m³/h à 1000 Pa), d'acier, de 500x1500 mm, lame de porte à double paroi, de 44 mm d'épaisseur, cadre d'ancrage de tôle en acier galvanisé avec isolation de laine de roche, fermoirs pour actionnement des deux côtés d'aluminium fondu à pression, joint étanche de caoutchouc APT, actionnement situé dans le côté droit de la porte. Élaborée en atelier, avec ajustage et fixation in situ. Totalement montée et testée.
Inclut: Marquage des points de fixation et aplomb du cadre. Fixation du cadre au parement. Scellage des joints périmétriques. Mise en place du vantail. Mise en place des ferrures de fermeture et des accessoires.
Critère de métré de projet: Nombre d'unités prévues, selon documentation graphique du Projet.
Critère de mesure de l'ouvrage: On mesurera le nombre d'unités réellement exécutées selon les spécifications du Projet.

| Code | U | Désignation | Quantité | Prix | Montant |
|---|---|---|---|---|---|
| mt26pnt010aaaa | U | Porte étanche à l'air (fuite d'air de 2 m³/h à 1000 Pa), d'acier, de 500x1500 mm, lame de porte à double paroi, de 44 mm d'épaisseur, cadre d'ancrage de tôle en acier galvanisé avec isolation de laine de roche, fermoirs pour actionnement des deux côtés d'aluminium fondu à pression, joint étanche de caoutchouc APT, actionnement situé dans le côté droit de la porte. (matériau) | 1.000 | 487.24 | 487.24 |
| op00ato010 |  | Tournevis. | 1.000 | 0.00 | 0.00 |
| mo020 | h | Compagnon professionnel III/CP2 construction. (main-d'œuvre) | 0.676 | 46.88 | 31.69 |
| mo077 | h | Ouvrier professionnel II/OP construction. (main-d'œuvre) | 0.676 | 41.60 | 28.12 |
| % | % | Coûts directs complémentaires | 2 % | 547.05 | 10.94 |
|  |  | Coûts directs |  |  | 557.99 |
