# Faux plafond démontable antibactérien et antifongique

- Propriété du fichier: CYPE INGENIEROS, S.A.
- Format: FIEBDC-3/2002
- Logiciel: Exécuter Générateur de prix en HTML
- Zone géographique: Maroc
- Coûts indirects: 0.03 %
- Frais généraux: 13.00 %
- Bénéfice: 6.00 %
- TVA: 20.00 %

## F Aménagements et finitions

### FL Revêtements de plafonds

#### FLE Plafonds suspendus démontables

**FLE060** m² Faux plafond démontable antibactérien et antifongique, situé à une hauteur inférieure à 4 m, système "PLACO", constitué de plaque lisse de plâtre, gamme Gyprex modèle Asepta "PLACO", de 600x600 mm et 8 mm d'épaisseur, avec des profilés à vue.
Fourniture et montage d'un faux plafond démontable antibactérien et antifongique, situé à une hauteur inférieure à 4 m, système "PLACO", constitué de plaque lisse de plâtre, gamme Gyprex modèle Asepta "PLACO", de 600x600 mm et 8 mm d'épaisseur, appuyée sur profilés visibles avec semelle de 24 mm de largeur, revêtue sur une face avec une couche de vinyle avec un agent biocide, contre les bactéries et les champignons, suspendue au plafond avec une ossature en acier galvanisé, de couleur blanc, comprenant profilé métallique angulaire PSTL 54 "PLACO", de 3050 mm de longueur et 19x24 mm de section, profilé métallique primaire PSTL 1 "PLACO", de 3600 mm de longueur et 24x38 mm de section, profilé métallique secondaire PSTL 3 "PLACO", de 1200 mm de longueur et 24x32 mm de section et profilé métallique secondaire PSTL 2 "PLACO", de 600 mm de longueur et 24x32 mm de section, fixée au plafond à l'aide de tige d'accroche et équerre de suspension PSTL 5 "PLACO". Comprend les accessoires de fixation, complètement installé.
Inclut: Implantation des axes de l'ossature modulaire. Nivellement et mise en place des profilés angulaires. Implantation des profilés primaires de l'ossature. Signalisation des points d'ancrage au plancher. Nivellement et suspension des profilés primaires et secondaires de l'ossature. Mise en place des plaques.
Critère de métré de projet: Surface mesurée entre les parements, selon documentation graphique du Projet, sans déduire les ouvertures pour les installations.
Critère de mesure de l'ouvrage: On mesurera la surface réellement exécutée selon les spécifications du Projet, sans décompter les ouvertures pour les installations.

| Code | U | Désignation | Quantité | Prix | Montant |
|---|---|---|---|---|---|
| mt12plp170 | m | Profilé métallique angulaire en acier galvanisé, PSTL 54 "PLACO", couleur blanche, fabriqué par laminage à froid, de 3050 mm de longueur, 24x38 mm de section et 0,5 mm d'épaisseur, pour la réalisation de faux plafonds révisables, selon NF EN 13964. (matériau) | 0.500 | 0.93 | 0.47 |
| mt12psg190 | U | Tige d'accroche. (matériau) | 0.830 | 0.94 | 0.78 |
| mt12psg220 | U | Fixation composée d'une cheville et d'une vis 5x27. (matériau) | 0.830 | 0.06 | 0.05 |
| mt12ple190 | U | Équerre coulissante de suspente PSTL 5 "PLACO". (matériau) | 0.830 | 0.81 | 0.67 |
| mt12plp180a | m | Profilé métallique primaire en acier galvanisé, PSTL 1 "PLACO" couleur blanche, fabriqué par laminage à froid, de 3600 mm de longueur, 24x38 mm de section, pour la réalisation de faux plafonds révisables, selon NF EN 13964. (matériau) | 0.830 | 1.53 | 1.27 |
| mt12plp180w | m | Profilé métallique secondaire en acier galvanisé, PSTL 2 "PLACO" couleur blanche, fabriqué par laminage à froid, de 1200 mm de longueur, 24x32 mm de section, pour la réalisation de faux plafonds révisables, selon NF EN 13964. (matériau) | 1.660 | 1.60 | 2.66 |
| mt12plp180F | m | Profilé métallique secondaire en acier galvanisé, PSTL 2 "PLACO" couleur blanche, fabriqué par laminage à froid, de 600 mm de longueur, 24x32 mm de section, pour la réalisation de faux plafonds révisables, selon NF EN 13964. (matériau) | 0.830 | 1.60 | 1.33 |
| mt12plk030naee | m² | Plaque lisse de plâtre, gamme Gyprex modèle Asepta "PLACO", de 600x600 mm et 8 mm d'épaisseur, appuyée sur profilés visibles avec semelle de 24 mm de largeur, revêtue sur une face avec une couche de vinyle avec un agent biocide, contre les bactéries et les champignons, selon NF EN 13964. (matériau) | 1.000 | 11.95 | 11.95 |
| op00fre010 |  | Fraiseuse. | 1.000 | 0.00 | 0.00 |
| op00ato010 |  | Tournevis. | 1.000 | 0.00 | 0.00 |
| mo014 | h | Compagnon professionnel III/CP2 monteur de faux plafonds en plaques de plâtre. (main-d'œuvre) | 0.246 | 3.99 | 0.98 |
| mo077 | h | Ouvrier professionnel II/OP monteur de faux plafonds en plaques de plâtre. (main-d'œuvre) | 0.246 | 3.42 | 0.84 |
| % | % | Coûts directs complémentaires | 2 % | 21.00 | 0.42 |
|  |  | Coûts directs |  |  | 21.42 |
