# Réalisation d'une liaison entre le faux plafond continu en plaques de plâtre et le parement vertical

- Propriété du fichier: CYPE INGENIEROS, S.A.
- Format: FIEBDC-3/2002
- Zone géographique: Maroc
- Devise: MAD
- Coûts indirects: 3.00 %
- Frais généraux: 13.00 %
- Bénéfice: 6.00 %
- TVA: 20.00 %

## F Aménagements et finitions

### FL Revêtements de plafonds

#### FLN Plafonds suspendus non démontables, en plaques de plâtre

**FLN040** m Réalisation d'une liaison entre le faux plafond continu en plaques de plâtre et le parement vertical, via la réalisation d'un joint élastique périmétrique avec une bande en polystyrène, à laquelle sera adossée la dalle de plâtre, et recouvrement postérieur avec bande de papier; en laissant une séparation minimale de 5 mm entre les plaques et le parement. Comprend bande en polystyrène, pâte de plâtre pour le remplissage des joints et bande de papier.
Réalisation d'une liaison entre le faux plafond continu en plaques de plâtre et le parement vertical, via la réalisation d'un joint élastique périmétrique avec une bande en polystyrène, à laquelle sera adossée la dalle de plâtre, et recouvrement postérieur avec bande de papier; en laissant une séparation minimale de 5 mm entre les plaques et le parement. Comprend bande en polystyrène, pâte de plâtre pour le remplissage des joints et bande de papier.
Inclut: Implantation et tracé dans le parement. Mise en place de la bande en polystyrène. Recouvrement avec une bande de papier.
Critère de métré de projet: Longueur mesurée selon documentation graphique du Projet.
Critère de mesure de l'ouvrage: On mesurera la longueur réellement exécutée selon les spécifications du Projet.

| Code | U | Désignation | Quantité | Prix | Montant |
|---|---|---|---|---|---|
| mt27wav030 | m | Bande de papier de 5 cm de largeur. (matériau) | 1.000 | 0.80 | 0.80 |
| mt16pea020b | m² | Panneau rigide en polystyrène expansé, selon NF EN 13163, usinage latéral droit, de 20 mm d'épaisseur, résistance thermique 0,55 m²K/W, conductivité thermique 0,036 W/(mK), pour joint de dilatation. (matériau) | 0.020 | 17.95 | 0.36 |
| mt09pes010 | m³ | Pâte de plâtre, selon NF EN 13279-1. (matériau) | 0.001 | 1395.28 | 1.40 |
| mo035 | h | Compagnon professionnel III/CP2 poseur de faux plafonds en dalles et de moulures. (main-d'œuvre) | 0.346 | 47.69 | 16.50 |
| mo117 | h | Ouvrier poseur de faux plafonds en dalles et de moulures. (main-d'œuvre) | 0.346 | 41.24 | 14.27 |
| % | % | Frais de chantier des unités d'ouvrage | 2 % | 33.33 | 0.67 |
|  |  | Coûts directs |  |  | 34.00 |
