# Mortier ignifuge projeté, réaction au feu classe A1

- Propriété du fichier: CYPE INGENIEROS, S.A.
- Format: FIEBDC-3/2002
- Zone géographique: Maroc
- Coûts indirects: 3.00 %
- Frais généraux: 13.00 %
- Bénéfice: 6.00 %
- TVA: 16.00 %

## F Aménagements et finitions

### FN Enduits et mortiers

#### FNI Mortiers ignifuges

**FNI010** m² Mortier ignifuge projeté, réaction au feu classe A1.
Préparation et projection des éléments métalliques pour une résistance au feu EI 60, par projection pneumatique de mortier ignifuge, réaction au feu de classe A1, constitué de ciment combiné à de la perlite ou de la vermiculite formant un recouvrement incombustible.
Inclut: Todas. Nettoyage et préparation de la surface du profilé métallique. Application mécanique du mortier, jusqu'à atteindre l'épaisseur déterminée dans le calcul.
Critère de métré de projet: Surface résultant du développement des surfaces métalliques qui composent la structure, selon documentation graphique du Projet.
Critère de mesure de l'ouvrage: On mesurera la surface réellement exécutée selon les spécifications du Projet, résultant du développement des profils métalliques qui composent la structure.

| Code | U | Désignation | Quantité | Prix | Montant |
|---|---|---|---|---|---|
| mt41mig010a | m² | Mortier ignifuge projeté, réaction au feu classe A1, selon NF EN 13501-1, composé de ciment en combinaison avec perlite ou vermiculite. (matériau) | 1.000 | 7.23 | 7.23 |
| mo028 | h | Compagnon professionnel III/CP2 applicateur de produits isolants. (main-d'œuvre) | 0.329 | 3.85 | 1.27 |
| mo063 | h | Ouvrier professionnel II/OP applicateur de produits isolants. (main-d'œuvre) | 0.329 | 3.42 | 1.13 |
| % | % | Coûts directs complémentaires | 2 % | 9.63 | 0.19 |
|  |  | Coûts directs |  |  | 9.82 |
