# Émail à deux composants

- Propriété du fichier: CYPE INGENIEROS, S.A.
- Format: FIEBDC-3/2002
- Zone géographique: Maroc
- Devise: MAD
- Coûts indirects: 3.00 %
- Frais généraux: 13.00 %
- Bénéfice: 6.00 %
- TVA: 20.00 %

## F Aménagements et finitions

### FP Peintures

#### FPB Spéciales bois

**FPB090** m² Émail à deux composants.
Application manuelle de deux couches d'émail en polyuréthane aliphatique à deux composants, non diluée, (rendement: 0,091 l/m² chaque couche); (), sur surface de garde-corps en bois, à l'extérieur.
Critère d'évaluation économique: Le prix comprend la protection des éléments du contour qui pourraient être affectés pendant les travaux.
Inclut: Application successive, avec des intervalles de séchage, des couches de finition.
Critère pour le métré: Surface mesurée selon documentation graphique du Projet, sans décompter les vides, en considérant la surface qu'ils renferment, définie par ses dimensions maximales, par une seule face.
Critère pour le mémoire: On mesurera la surface réellement exécutée selon les spécifications du Projet, par une seule face, en considérant la surface qu'ils renferment, définie par ses dimensions maximales.

| Code | U | Désignation | Quantité | Prix | Montant |
|---|---|---|---|---|---|
| mt27edj040d | l | Émail à deux composants à base de polyuréthane aliphatique pour extérieur, finition brillante, couleur à choisir, appliqué à la brosse ou au pistolet. (matériau) | 0.182 | 250.56 | 45.60 |
| op00dec010 |  | Décapeur. | 1.000 | 0.00 | 0.00 |
| op00tal020 |  | Malaxeur éléctrique. | 1.000 | 0.00 | 0.00 |
| mo038 | h | Compagnon professionnel III/CP2 peintre. (main-d'œuvre) | 0.335 | 57.66 | 19.32 |
| mo076 | h | Ouvrier professionnel II/OP peintre. (main-d'œuvre) | 0.064 | 51.29 | 3.28 |
| % | % | Frais de chantier des unités d'ouvrage | 2 % | 68.20 | 1.36 |
|  |  | Coûts directs |  |  | 69.56 |
