# Revêtement de sol intérieur en carreau de ciment. Pose en couche mince

- Propriété du fichier: CYPE INGENIEROS, S.A.
- Format: FIEBDC-3/2002
- Zone géographique: Maroc
- Devise: MAD
- Coûts indirects: 3.00 %
- Frais généraux: 13.00 %
- Bénéfice: 6.00 %
- TVA: 20.00 %

## F Aménagements et finitions

### FS Revêtements de sols

#### FSG Ciment/Granito

**FSG060** m² Revêtement de sol intérieur en carreau de ciment. Pose en couche mince.
Revêtement de sol intérieur en carreau de ciment, avec des pièces de 10x10 cm, carrées, unicolore, gamme basique; avec résistance au glissement entre 35 et 45 selon DIN CEN/TS 12633. POSE: en couche mince et via double encollage avec du mortier-colle de prise normale, C1 sans aucune caractéristique supplémentaire, grise. TRAITEMENT SUPERFICIEL: avec produit imperméabilisant pour le scellement des pores. JOINTOIEMENT: avec du mortier de joints cémenteux amélioré, avec absorption d'eau réduite et résistance élevée à l'abrasion type CG 2 W A, couleur blanche, pour joints de 2 à 15 mm.
Inclut: Implantation et marquage des niveaux. Préparation des joints. Extension de la couche d'adhésif. Encollage de la face inférieure de la pièce. Mise en place des pièces. Humectage et nettoyage de la surface. Application du traitement superficiel. Remplissage des joints de séparation des pièces. Nettoyage de l'excès de matériau de jointoiement avec un chiffon humide.
Critère pour le métré: Surface utile, mesurée selon documentation graphique du Projet. Le métré par casses et découpes n'a pas été augmenté, puisque 5% de pièces de plus ont été considérées dans la décomposition.
Critère pour le mémoire: On mesurera la surface réellement exécutée selon les spécifications du Projet.

| Code | U | Désignation | Quantité | Prix | Montant |
|---|---|---|---|---|---|
| mt18bhi020ia | m² | Carreau de ciment, avec des pièces de 10x10 cm, carrées, unicolore, gamme basique; avec résistance au glissement entre 35 et 45 selon DIN CEN/TS 12633. (matériau) | 1.050 | 712.64 | 748.27 |
| mt09mcr021g | kg | Mortier-colle de prise normale, C1, selon NF EN 12004, couleur grise. (matériau) | 6.000 | 4.15 | 24.90 |
| mt18wwa020 | l | Émulsion de résines pour le scellement des pores dans les revêtements de sols hydrauliques. (matériau) | 0.100 | 69.35 | 6.94 |
| mt09mcp020bB | kg | Mortier de joints cémenteux amélioré, avec absorption d'eau réduite et résistance élevée à l'abrasion, type CG2 W A, selon NF EN 13888, couleur blanche, pour joints de 2 à 15 mm, à base de ciment à haute résistance, granulats sélectionnés, additifs spéciaux et pigments, avec effet antimoisissure et effet préventif des efflorescences, hydrofugeant, spécial pour le jointoiement de tout type de pièces céramiques et pierres naturelles dans les zones de prolifération de micro-organismes. (matériau) | 0.300 | 17.26 | 5.18 |
| op00sie030 |  | Scie à disque de diamant, pour table de travail, à coupe humide. | 1.000 | 0.00 | 0.00 |
| mo023 | h | Compagnon professionnel III/CP2 carreleur en revêtements de sols. (main-d'œuvre) | 1.045 | 57.66 | 60.25 |
| mo061 | h | Ouvrier professionnel II/OP carreleur en revêtements de sols. (main-d'œuvre) | 1.045 | 51.29 | 53.60 |
| % | % | Frais de chantier des unités d'ouvrage | 2 % | 899.14 | 17.98 |
|  |  | Coûts directs |  |  | 917.12 |
