# Boîte aux lettres extérieure, porte-revues, métallique, avec traitement anticorrosion par cataphorèse, finition avec une peinture époxy, ouverture vers le bas, série basique

- Propriété du fichier: CYPE INGENIEROS, S.A.
- Format: FIEBDC-3/2002
- Zone géographique: Maroc
- Coûts indirects: 0.03 %
- Frais généraux: 13.00 %
- Bénéfice: 6.00 %
- TVA: 20.00 %

## F Aménagements et finitions

### FZ Zones communes

#### FZE Entrées

**FZE020** U Boîte aux lettres extérieure, porte-revues, métallique, avec traitement anticorrosion par cataphorèse, finition avec une peinture époxy, ouverture vers le bas, série basique.
Fourniture et mise en place de boîte aux lettres extérieure, porte-revues, métallique, avec traitement anticorrosion par cataphorèse, finition avec une peinture époxy, ouverture vers le bas, série basique, comprend visserie de fixation, porte-cartes, serrure et clés, fixée au parement.
Inclut: Implantation. Fixation dans un mur via des éléments d'ancrage.
Critère de métré de projet: Nombre d'unités prévues, selon documentation graphique du Projet.
Critère de mesure de l'ouvrage: On mesurera le nombre d'unités réellement mises en place selon les spécifications du Projet.

| Code | U | Désignation | Quantité | Prix | Montant |
|---|---|---|---|---|---|
| mt45bex010d | U | Boîte aux lettres extérieure, porte-revues, métallique, avec traitement anticorrosion par cataphorèse, finition avec une peinture époxy, ouverture vers le bas, série basique, comprend visserie de fixation, porte-cartes, serrure et clés. (matériau) | 1.000 | 31.83 | 31.83 |
| op00ato010 |  | Tournevis. | 1.000 | 0.00 | 0.00 |
| mo075 | h | Ouvrier professionnel II/OP monteur. (main-d'œuvre) | 0.098 | 3.42 | 0.34 |
| % | % | Coûts directs complémentaires | 2 % | 32.17 | 0.64 |
|  |  | Coûts directs |  |  | 32.81 |
