# Réparation des bords d'un joint, avec du mortier à base de ciment

- Propriété du fichier: CYPE INGENIEROS, S.A.
- Format: FIEBDC-3/2002
- Zone géographique: Maroc
- Devise: MAD
- Coûts indirects: 3.00 %
- Frais généraux: 13.00 %
- Bénéfice: 6.00 %
- TVA: 20.00 %

## G Structure et gros oeuvre

### GA Transformations et réparations

#### GAE Réparation d'éléments en béton

**GAE190** m Réparation des bords d'un joint, avec du mortier à base de ciment.
Réparation des bords d'un joint de dilatation d'une structure en béton, en appliquant 1 kg/m de mortier réparateur, renforcé avec fibres, résistant aux sulfates, à résistance mécanique très élevée et retrait compensé, avec une résistance à la compression à 28 jours supérieure ou égale à 40 N/mm² et un module d'élasticité supérieur ou égal à 17000 N/mm², classe R3, type CC, selon NF EN 1504-3, Euroclasse A1 de réaction au feu, selon NF EN 13501-1, composé de ciments spéciaux, granulats sélectionnés, additifs et fibres, piquage préalable des bords.
Inclut: Piquage des bords de joint. Nettoyage. Préparation des mélanges. Application du mortier de réparation. Profilage des bords. Séchage. Retrait et entassement des restes générés. Charge manuelle des restes générés dans le camion ou la benne.
Critère pour le métré: Longueur mesurée selon documentation graphique du Projet.
Critère pour le mémoire: On mesurera la longueur réellement exécutée selon les spécifications du Projet.

| Code | U | Désignation | Quantité | Prix | Montant |
|---|---|---|---|---|---|
| mt28mrp011g | kg | Mortier réparateur, renforcé avec fibres, résistant aux sulfates, à résistance mécanique très élevée et retrait compensé, avec une résistance à la compression à 28 jours supérieure ou égale à 40 N/mm² et un module d'élasticité supérieur ou égal à 17000 N/mm², classe R3, type CC, selon NF EN 1504-3, Euroclasse A1 de réaction au feu, selon NF EN 13501-1, composé de ciments spéciaux, granulats sélectionnés, additifs et fibres, appliqué dans les épaisseurs jusqu'à 35 mm suivant la verticale et 75 mm suivant l'horizontale, pour réparer des éléments constructifs de béton structural. (matériau) | 1.000 | 7.39 | 7.39 |
| mq05mai040 | h | Marteau électrique. (matériel) | 0.116 | 27.37 | 3.17 |
| mo020 | h | Compagnon professionnel III/CP2 construction. (main-d'œuvre) | 0.176 | 57.66 | 10.15 |
| mo113 | h | Ouvrier d'exécution I/OE1 construction. (main-d'œuvre) | 0.176 | 48.31 | 8.50 |
| % | % | Frais de chantier des unités d'ouvrage | 2 % | 29.21 | 0.58 |
|  |  | Coûts directs |  |  | 29.79 |
