# Blindage partiel de puits pour rechaussement des fondations, réalisée avec des moyens manuels, avec largeur de l'excavation de jusqu'à 2 m

- Propriété du fichier: CYPE INGENIEROS, S.A.
- Format: FIEBDC-3/2002
- Zone géographique: Maroc
- Coûts indirects: 3.00 %
- Frais généraux: 13.00 %
- Bénéfice: 6.00 %
- TVA: 20.00 %

## G Structure et gros oeuvre

### GA Transformations et réparations

#### GAO Reprises en sous-oeuvre

**GAO050** m² Blindage partiel de puits pour rechaussement des fondations, réalisée avec des moyens manuels, avec largeur de l'excavation de jusqu'à 2 m.
Montage de blindage partiel, dans puits pour rechaussement des fondations, avec largeur de l'excavation jusqu'à 2 m, réalisée avec des moyens manuels, avec des planches, des appuis et des étrésillons en bois, pour une protection de 50% des parements verticaux de l'excavation. Comprend le démontage du blindage après ou simultanément au remblayage des terres.
Inclut: Implantation générale et fixation des points et des niveaux de référence. Montage de planches, d'appuis et d'étrésillons. Clouage de tous les éléments. Enlèvement de l'ensemble.
Critère de métré de projet: Surface mesurée en projection horizontale, selon documentation graphique du Projet.
Critère de mesure de l'ouvrage: On mesurera, en projection horizontale, la surface réellement exécutée selon les spécifications du Projet.

| Code | U | Désignation | Quantité | Prix | Montant |
|---|---|---|---|---|---|
| mt08emt020 | m² | Étaiement et blindage partiel des tranchées et des puits de 2 m de largeur maximum, pour une protection de 50% avec des planches, des appuis et des butons en bois (10 utilisations). (matériau) | 1.100 | 24.10 | 26.51 |
| mo113 | h | Ouvrier d'exécution I/OE1 VRD espaces privés. (main-d'œuvre) | 0.654 | 3.55 | 2.32 |
| % | % | Coûts directs complémentaires | 2 % | 28.83 | 0.58 |
|  |  | Coûts directs |  |  | 29.41 |
