# Immobilisation de l'équipement complet pour l'exécution de micropieux, dans les travaux de reprise en sous-oeuvre de fondation

- Propriété du fichier: CYPE INGENIEROS, S.A.
- Format: FIEBDC-3/2002
- Zone géographique: Maroc
- Devise: MAD
- Coûts indirects: 3.00 %
- Frais généraux: 13.00 %
- Bénéfice: 6.00 %
- TVA: 20.00 %

## G Structure et gros oeuvre

### GA Transformations et réparations

#### GAO Reprises en sous-oeuvre

**GAO100** h Immobilisation de l'équipement complet pour l'exécution de micropieux, dans les travaux de reprise en sous-oeuvre de fondation.
Immobilisation de l'équipement complet pour l'exécution de micropieux dans les travaux de reprise en sous-oeuvre de fondation, pour des raisons étrangères à l'entreprise constructive, telles qu'un manque d'instructions, un manque dans les prestations prévues, ou des défauts de réception des matériaux.
Critère pour le métré: Temps estimé.
Critère pour le mémoire: Amortissement sous forme de location à l'heure, selon les conditions définies dans le contrat souscrit avec l'entreprise fournisseur.

| Code | U | Désignation | Quantité | Prix | Montant |
|---|---|---|---|---|---|
| mq03pva060b | U | Immobilisation de l'équipement complet lors de l'exécution de micropieux dans les travaux de reprise en sous-oeuvre de fondation, pour des causes étrangères à l'entreprise fournisseur. (matériel) | 1.159 | 1681.20 | 1948.51 |
| % | % | Frais de chantier des unités d'ouvrage | 2 % | 1948.51 | 38.97 |
|  |  | Coûts directs |  |  | 1987.48 |
