# Panne en bois scié de pin, de 100x150 mm de section, avec finition brossée; fixée sur les fermes avec vis à tête chanfreinée, d'acier au carbone

- Propriété du fichier: CYPE INGENIEROS, S.A.
- Format: FIEBDC-3/2002
- Zone géographique: Maroc
- Devise: MAD
- Coûts indirects: 3.00 %
- Frais généraux: 13.00 %
- Bénéfice: 6.00 %
- TVA: 20.00 %

## G Structure et gros oeuvre

### GC Charpentes et couvertures autoportantes

#### GCB Charpentes bois

**GCB050** m Panne en bois scié de pin, de 100x150 mm de section, avec finition brossée; fixée sur les fermes avec vis à tête chanfreinée, d'acier au carbone.
Panne en bois scié de pin, de 100x150 mm de section, avec finition brossée; fixée sur les fermes avec vis à tête chanfreinée, d'acier au carbone.
Inclut: Implantation des pannes sur les fermes. Présentation des pannes sur les fermes. Mise en place et nivellement. Fixation aux fermes.
Critère de métré de projet: Longueur mesurée aux axes en projection horizontale, selon documentation graphique du Projet, y compris les appuis.
Critère de mesure de l'ouvrage: On mesurera, en projection horizontale, aux axes, la longueur réellement exécutée selon les spécifications du Projet, y compris les appuis.

| Code | U | Désignation | Quantité | Prix | Montant |
|---|---|---|---|---|---|
| mt07mee101gp | m³ | Bois scié de pin pour pannes, de jusqu'à 5 m de longueur, de 100x150 mm de section, avec finition brossée. (matériau) | 0.015 | 5026.56 | 75.40 |
| mt07emr118hb | U | Vis à tête chanfreinée, de 6 mm de diamètre et 120 mm de longueur, d'acier galvanisé, pour les classes de service 1, 2 et 3 selon NF EN 1995-1-1. (matériau) | 5.714 | 3.92 | 22.40 |
| op00cep010 |  | Varlope. | 1.000 | 0.00 | 0.00 |
| op00ato010 |  | Tournevis. | 1.000 | 0.00 | 0.00 |
| op00tal010 |  | Perceuse. | 1.000 | 0.00 | 0.00 |
| op00cor050 |  | Coupeuse manuelle de bois, à disque. | 1.000 | 0.00 | 0.00 |
| mo048 | h | Compagnon professionnel III/CP2 charpentier bois. (main-d'œuvre) | 0.458 | 50.07 | 22.93 |
| mo095 | h | Ouvrier professionnel II/OP charpentier bois. (main-d'œuvre) | 0.229 | 45.48 | 10.41 |
| % | % | Frais de chantier des unités d'ouvrage | 2 % | 131.14 | 2.62 |
|  |  | Coûts directs |  |  | 133.76 |
