# Couche principale de mur mitoyen

- Propriété du fichier: CYPE INGENIEROS, S.A.
- Format: FIEBDC-3/2002
- Zone géographique: Maroc
- Devise: MAD
- Coûts indirects: 3.00 %
- Frais généraux: 13.00 %
- Bénéfice: 6.00 %
- TVA: 20.00 %

## G Structure et gros oeuvre

### GM Murs

#### GMT Briques en terre cuite

**GMT090** m² Couche principale de mur mitoyen, de 7 cm d'épaisseur en maçonnerie, de briques en terre cuite 8 creux, à revêtir, 250x200x70 mm, pose avec du mortier de ciment confectionné sur chantier, avec 250 kg/m³ de ciment, couleur grise, dosage 1:6, fourni en sacs.
Exécution d'une couche principale de 7 cm d'épaisseur en maçonnerie, de mur mitoyen, de briques en terre cuite 8 creux, à revêtir, 250x200x70 mm, pose avec du mortier de ciment confectionné sur chantier, avec 250 kg/m³ de ciment, couleur grise, dosage 1:6, fourni en sacs. Comprend l'implantation, le nivellement et la mise d'aplomb, les chutes et les ruptures, les harpages, la réalisation des rencontres et des points singuliers et le nettoyage.
Inclut: Définition des plans de mitoyenneté avec des plombs. Implantation, étage par étage. Marquage sur les poteaux des niveaux de référence générale d'étage et du niveau du revêtement. Préparation du mortier. Assise de la première rangée sur couche de mortier. Mise en place et à l'aplomb des mires de référence. Tendu des cordeaux entre les mires. Mise en place des plombs fixes dans les arêtes. Mise en place des pièces par rangées à niveau. Rencontres de la maçonnerie avec les façades, les poteaux et les cloisons. Rencontre de la maçonnerie et du plancher supérieur. Nettoyage du parement.
Critère de métré de projet: Surface mesurée selon documentation graphique du Projet, sans dupliquer les coins ni les rencontres.
Critère de mesure de l'ouvrage: On mesurera la surface réellement exécutée selon les spécifications du Projet, sans dupliquer les coins ni les rencontres.

| Code | U | Désignation | Quantité | Prix | Montant |
|---|---|---|---|---|---|
| mt04lbo010ga | U | Brique en terre cuite 8 creux à revêtir, 250x200x70 mm, catégorie CII, selon NM 10.1.042. (matériau) | 19.950 | 1.77 | 35.31 |
| mt08aaa010a | m³ | Eau. (matériau) | 0.004 | 16.96 | 0.07 |
| mt01arg005a | t | Sable de carrière, pour mortier confectionné sur le chantier. (matériau) | 0.010 | 178.88 | 1.79 |
| mt08cem000a | kg | Ciment gris en sacs. (matériau) | 1.588 | 1.23 | 1.95 |
| mq06hor010 | h | Bétonnière. (matériel) | 0.005 | 13.69 | 0.07 |
| op00amo010 |  | Rectifieuse ou scie radiale. | 1.000 | 0.00 | 0.00 |
| mo021 | h | Compagnon professionnel III/CP2 construction pour des travaux de maçonnerie. (main-d'œuvre) | 0.562 | 47.24 | 26.55 |
| mo114 | h | Ouvrier d'exécution I/OE1 construction pour des travaux de maçonnerie. (main-d'œuvre) | 0.412 | 39.39 | 16.23 |
| % | % | Coûts directs complémentaires | 3 % | 81.97 | 2.46 |
|  |  | Coûts directs |  |  | 84.43 |
