# Éléments métalliques d'assemblage et d'appui, pour structures en bois, d'acier inoxydable AISI 316, placés in situ

- Propriété du fichier: CYPE INGENIEROS, S.A.
- Format: FIEBDC-3/2002
- Zone géographique: Maroc
- Devise: MAD
- Coûts indirects: 3.00 %
- Frais généraux: 13.00 %
- Bénéfice: 6.00 %
- TVA: 20.00 %

## G Structure et gros oeuvre

### GO Poteaux, poutres et ossatures

#### GOB Bois

**GOB140** kg Éléments métalliques d'assemblage et d'appui, pour structures en bois, d'acier inoxydable AISI 316, placés in situ.
Éléments métalliques d'assemblage et d'appui, pour structures en bois, d'acier inoxydable AISI 316, dans des profilés laminés de différentes séries (circulaires, carrées, rectangulaires, hexagonales et plaques), travaillés en atelier et placés in situ.
Inclut: Mise en place et fixation provisoire des éléments d'union. Aplomb et nivellement. Réglages des pièces et ajustement définitif des assemblages entre les différents composants de la structure.
Critère pour le métré: Poids nominal mesuré selon documentation graphique du Projet.
Critère pour le mémoire: On déterminera, à partir du poids obtenu sur bascule officielle des unités arrivées sur le chantier, le poids des unités réellement exécutées selon les spécifications du Projet.

| Code | U | Désignation | Quantité | Prix | Montant |
|---|---|---|---|---|---|
| mt07emr404b | kg | Éléments d'acier inoxydable AISI 316, pour l'assemblage de structures en bois (matériau) | 1.000 | 192.51 | 192.51 |
| mo048 | h | Compagnon professionnel III/CP2 charpentier bois. (main-d'œuvre) | 0.068 | 51.76 | 3.52 |
| mo095 | h | Ouvrier professionnel II/OP charpentier bois. (main-d'œuvre) | 0.034 | 45.95 | 1.56 |
| % | % | Frais de chantier des unités d'ouvrage | 2 % | 197.59 | 3.95 |
|  |  | Coûts directs |  |  | 201.54 |
