# Plot en béton armé

- Propriété du fichier: CYPE INGENIEROS, S.A.
- Format: FIEBDC-3/2002
- Zone géographique: Maroc
- Coûts indirects: 3.00 %
- Frais généraux: 13.00 %
- Bénéfice: 6.00 %
- TVA: 20.00 %

## G Structure et gros oeuvre

### GS Structures enterrées et semi-enterrées

#### GSL Plots

**GSL010** m³ Plot en béton armé, réalisé avec béton confectionné sur le chantier BCN: CPJ-CEM II/A 32,5 - TP - B 30 - 15/25 - E: 2a - BA - P 18-305, coulage avec moyens manuels, et acier Fe E 500, quantité 95 kg/m³, sans inclure le coffrage.
Formation d'un plot en béton armé pour poteaux, réalisé avec béton confectionné sur le chantier BCN: CPJ-CEM II/A 32,5 - TP - B 30 - 15/25 - E: 2a - BA - P 18-305, coulage avec moyens manuels, et acier Fe E 500, avec une quantité approximative de 95 kg/m³, sans inclure le coffrage dans ce prix. Comprend ferraillage de l’armature (coupe, façonnage et assemblage des éléments) sur le post ferraillage en chantier et pose en coffrage sur site et les séparateurs.
Inclut: Implantation. Mise en place de l'armature avec des séparateurs homologués. Préparation du béton. Coulage et compactage du béton. Séchage du béton.
Critère de métré de projet: Volume mesuré sur les sections théoriques de calcul, selon documentation graphique du Projet.
Critère de mesure de l'ouvrage: On mesurera le volume théorique exécuté selon les spécifications du Projet.

| Code | U | Désignation | Quantité | Prix | Montant |
|---|---|---|---|---|---|
| mt07aco020b | U | Séparateur homologué pour poteaux. (matériau) | 12.000 | 0.06 | 0.72 |
| mt07aco055a | kg | Barres en acier haute adhérence, Fe E 500, de divers diamètres. (matériau) | 99.750 | 0.85 | 84.79 |
| mt08var050 | kg | Fil de fer galvanisé pour attacher, de 1,30 mm de diamètre. (matériau) | 0.950 | 1.16 | 1.10 |
| mt08aaa010a | m³ | Eau. (matériau) | 0.189 | 1.58 | 0.30 |
| mt01arg000a | m³ | Sable criblé. (matériau) | 0.402 | 23.14 | 9.30 |
| mt01arg001am | m³ | Gros granulats homogénéisés, de taille maximale 15/25 mm. (matériau) | 0.755 | 24.71 | 18.66 |
| mt08cem000a | kg | Ciment gris en sacs. (matériau) | 483.000 | 0.11 | 53.13 |
| mq06hor010 | h | Bétonnière. (matériel) | 0.720 | 1.21 | 0.87 |
| op00ciz020 |  | Cisaille pour barres à haute adhérence en acier. | 1.000 | 0.00 | 0.00 |
| op00ata010 |  | Pince à ligaturer. | 1.000 | 0.00 | 0.00 |
| au00auh040 |  | Vibreur de béton, électrique. | 1.000 | 0.00 | 0.00 |
| mo043 | h | Compagnon professionnel III/CP2 ferrailleur. (main-d'œuvre) | 0.889 | 4.46 | 3.96 |
| mo090 | h | Ouvrier professionnel II/OP ferrailleur. (main-d'œuvre) | 1.111 | 3.96 | 4.40 |
| mo113 | h | Ouvrier d'exécution I/OE1 VRD espaces privés. (main-d'œuvre) | 1.023 | 3.55 | 3.63 |
| mo112 | h | Ouvrier d'exécution I/OE2 VRD espaces privés. (main-d'œuvre) | 1.072 | 3.67 | 3.93 |
| mo045 | h | Compagnon professionnel III/CP2 bétonneur. (main-d'œuvre) | 0.068 | 4.46 | 0.30 |
| mo092 | h | Ouvrier professionnel II/OP bétonneur. (main-d'œuvre) | 0.273 | 3.96 | 1.08 |
| % | % | Coûts directs complémentaires | 2 % | 186.17 | 3.72 |
|  |  | Coûts directs |  |  | 189.89 |
