# Essai sur un échantillon de plâtre, avec détermination de: humidité, indice de pureté

- Propriété du fichier: CYPE INGENIEROS, S.A.
- Format: FIEBDC-3/2002
- Zone géographique: Maroc
- Devise: MAD
- Coûts indirects: 3.00 %
- Frais généraux: 13.00 %
- Bénéfice: 6.00 %
- TVA: 20.00 %

## Q Contrôle de qualité et essais

### QA Mortiers, plâtres, chaux et ciments

#### QAY Plâtres

**QAY010** U Essai sur un échantillon de plâtre, avec détermination de: humidité, indice de pureté.
Essais à réaliser en laboratoire accrédité dans le domaine technique correspondant, sur un échantillon de plâtre pris sur chantier pour la détermination des caractéristiques suivantes: humidité, indice de pureté. Comprend le déplacement au site et le rapport des résultats.
Inclut: Déplacement sur chantier. Prise d'échantillons. Réalisation des essais. Rédaction d'un rapport des résultats des essais réalisés.
Critère pour le métré: Essai à réaliser, selon documentation du Plan de contrôle de qualité.

| Code | U | Désignation | Quantité | Prix | Montant |
|---|---|---|---|---|---|
| mt49des010 | U | Répercussion de déplacement sur site pour la prise d'échantillons. (matériau) | 1.000 | 6.60 | 6.60 |
| mt49yga020 | U | Prise sur chantier d'échantillons de plâtres, dont le poids ne dépasse pas 50 kg. (matériau) | 1.000 | 285.41 | 285.41 |
| mt49yga090 | U | Essai pour déterminer l'humidité d'un échantillon de plâtre pris, par séchage à l'étuve à 105°C. (matériau) | 1.000 | 71.84 | 71.84 |
| mt49yga120 | U | Essai pour déterminer l'indice de pureté d'un échantillon de plâtre, y compris les déterminations d'eau combinée et de trioxyde de soufre. (matériau) | 1.000 | 1139.95 | 1139.95 |
| mt49yga030 | U | Rapport des résultats des essais réalisés sur un échantillon de plâtre. (matériau) | 1.000 | 856.23 | 856.23 |
| % | % | Frais de chantier des unités d'ouvrage | 2 % | 2360.03 | 47.20 |
|  |  | Coûts directs |  |  | 2407.23 |
