# Incorporation de jalousie à lames en PVC

- Propriété du fichier: CYPE INGENIEROS, S.A.
- Format: FIEBDC-3/2002
- Zone géographique: Maroc
- Devise: MAD
- Coûts indirects: 3.00 %
- Frais généraux: 13.00 %
- Bénéfice: 6.00 %
- TVA: 20.00 %

## R Rénovation énergétique

### RB Baies

#### RBJ Protection solaire: jalousies

**RBJ050** m² Incorporation de jalousie à lames en PVC.
Rénovation énergétique des bâtiments via l'incorporation de jalousie fixe avec lames fixes en PVC, placées sur crémaillères fixes de profilés type Oméga en acier galvanisé. Comprend les platines pour fixation par vissage dans des parois maçonnées avec douilles en nylon et vis en acier.
Inclut: Implantation. Présentation et nivellement. Résolution des unions de la sous-structure aux parements. Montage des éléments complémentaires.
Critère pour le métré: Surface mesurée selon documentation graphique du Projet, en déduisant les ouvertures de surface supérieure à 3 m².
Critère pour le mémoire: On mesurera la surface réellement exécutée selon les spécifications du Projet, en déduisant les ouvertures de surface supérieure à 3 m².

| Code | U | Désignation | Quantité | Prix | Montant |
|---|---|---|---|---|---|
| mt26aaa033a | U | Ancrage mécanique avec cheville en nylon et vis en acier galvanisé, à tête fraisée. (matériau) | 4.000 | 3.03 | 12.12 |
| mt24pce010a | m² | Jalousie fixe à lames de PVC. (matériau) | 1.000 | 340.23 | 340.23 |
| op00ato010 |  | Tournevis. | 1.000 | 0.00 | 0.00 |
| mo018 | h | Compagnon professionnel III/CP2 menuisier PVC et métal. (main-d'œuvre) | 0.431 | 58.54 | 25.23 |
| mo059 | h | Ouvrier professionnel II/OP menuisier PVC et métal. (main-d'œuvre) | 0.431 | 51.45 | 22.17 |
| % | % | Frais de chantier des unités d'ouvrage | 2 % | 399.75 | 8.00 |
|  |  | Coûts directs |  |  | 407.75 |
