# Unité autonome air-air compacte de couverture (roof-top)

- Propriété du fichier: CYPE INGENIEROS, S.A.
- Format: FIEBDC-3/2002
- Zone géographique: Maroc
- Devise: MAD
- Coûts indirects: 3.00 %
- Frais généraux: 13.00 %
- Bénéfice: 6.00 %
- TVA: 20.00 %

## R Rénovation énergétique

### RC Chauffage, climatisation et E.C.S.

#### RCV Unités centralisées de climatisation

**RCV110** U Unité autonome air-air compacte de couverture (roof-top).
Rénovation énergétique des bâtiments via la mise en place, en remplacement d'un équipement existant, d'équipement autonome pompe à chaleur réversible air-air compact de couverture (roof-top), de 2400x1400x1497 mm, puissance frigorifique totale nominale 21,9 kW (température de bulbe sec à l'intérieur 27°C, température de bulbe sec à l'extérieur 35°C), puissance frigorifique sensible nominale 15,9 kW (température de bulbe humide à l'intérieur 19°C, température de bulbe sec à l'extérieur 35°C), puissance calorifique nominale 22,3 kW (température de bulbe sec à l'intérieur 20°C, température de bulbe humide à l'extérieur 6°C), EER 2,9, COP 3,5, puissance sonore 75 dBA, montage (prise d'air extérieur avec registre non motorisé), pour gaz R-410A, équipé avec carrosserie de tôle en acier galvanisé avec isolation thermique de 10 mm d'épaisseur, circuit extérieur avec 1 ventilateur axial avec moteur étanche classe F et degré de protection IP54 et batterie de tubes en cuivre et ailettes en aluminium, circuit intérieur avec 1 ventilateur centrifuge avec 1 turbine avec moteur électrique de 0,75 kW, filtres à air réutilisables (préfiltre G4), batterie de tubes en cuivre et ailettes en aluminium, bac de récupération des condensats et détendeurs thermostatiques, circuit frigorifique avec 1 compresseur hermétique de type scroll, protections, tableau électrique et réglage électronique avec microprocesseur Gesclima. Totalement montée, connectée et mise en marche par l'entreprise installatrice pour le contrôle de son bon fonctionnement.
Inclut: Implantation de l'unité. Mise en place et fixation de l'unité et de ses accessoires. Connecté aux réseaux de conduction d'eau, électrique et de récupération des condensats. Mise en marche.
Critère pour le métré: Nombre d'unités prévues, selon documentation graphique du Projet.
Critère pour le mémoire: On mesurera le nombre d'unités réellement exécutées selon les spécifications du Projet.

| Code | U | Désignation | Quantité | Prix | Montant |
|---|---|---|---|---|---|
| mt42rtc010baaaaa | U | Équipement autonome pompe à chaleur réversible air-air compact de couverture (roof-top), de 2400x1400x1497 mm, puissance frigorifique totale nominale 21,9 kW (température de bulbe sec à l'intérieur 27°C, température de bulbe sec à l'extérieur 35°C), puissance frigorifique sensible nominale 15,9 kW (température de bulbe humide à l'intérieur 19°C, température de bulbe sec à l'extérieur 35°C), puissance calorifique nominale 22,3 kW (température de bulbe sec à l'intérieur 20°C, température de bulbe humide à l'extérieur 6°C), EER 2,9, COP 3,5, puissance sonore 75 dBA, montage (prise d'air extérieur avec registre non motorisé), pour gaz R-410A, équipé avec carrosserie de tôle en acier galvanisé avec isolation thermique de 10 mm d'épaisseur, circuit extérieur avec 1 ventilateur axial avec moteur étanche classe F et degré de protection IP54 et batterie de tubes en cuivre et ailettes en aluminium, circuit intérieur avec 1 ventilateur centrifuge avec 1 turbine avec moteur électrique de 0,75 kW, filtres à air réutilisables (préfiltre G4), batterie de tubes en cuivre et ailettes en aluminium, bac de récupération des condensats et détendeurs thermostatiques, circuit frigorifique avec 1 compresseur hermétique de type scroll, protections, tableau électrique et réglage électronique avec microprocesseur Gesclima. (matériau) | 1.000 | 107108.24 | 107108.24 |
| mo005 | h | Compagnon professionnel III/CP2 installateur de climatisation. (main-d'œuvre) | 1.524 | 59.53 | 90.72 |
| mo104 | h | Ouvrier professionnel II/OP installateur de climatisation. (main-d'œuvre) | 1.524 | 51.22 | 78.06 |
| % | % | Frais de chantier des unités d'ouvrage | 2 % | 107277.02 | 2145.54 |
|  |  | Coûts directs |  |  | 109422.56 |
