# Rénovation énergétique d'un mur mitoyen

- Propriété du fichier: CYPE INGENIEROS, S.A.
- Format: FIEBDC-3/2002
- Zone géographique: Maroc
- Coûts indirects: 3.00 %
- Frais généraux: 13.00 %
- Bénéfice: 6.00 %
- TVA: 20.00 %

## R Rénovation énergétique

### RF Murs

#### RFE Systèmes d'isolation par l'extérieur

**RFE220** m² Rénovation énergétique d'un mur mitoyen, par isolation thermique par l'extérieur avec une mousse rigide en polyuréthane, de 40 mm d'épaisseur minimale, 45 kg/m³ de densité minimale, appliquée par projection mécanique et protégée avec élastomère en polyuréthane projeté "in situ", densité 1000 kg/m³, de 1,5 à 3 mm d'épaisseur moyenne, couleur à choisir.
Rénovation énergétique d'un mur mitoyen qui présente des défaillances dans sa finition, des cavités, un manque de scellage et d'imperméabilité, une inconsistance ou une absence d'isolation thermique par formation d'une couche de mousse rigide en polyuréthane, de 40 mm d'épaisseur minimale, 45 kg/m³ de densité minimale, appliquée directement sur le parement, par sa face extérieure, via projection mécanique; finie avec une couche de revêtement projeté d'élastomère en polyuréthane projeté "in situ", densité 1000 kg/m³, de 1,5 à 3 mm d'épaisseur moyenne, couleur à choisir, pour la protection de l'isolant de la radiation ultraviolette. Comprend le matériel, la préparation de la surface support, la protection des parements, des menuiseries et des autres éléments contigus, et le nettoyage final.
Inclut: Protection des éléments du contour qui pourraient être affectés pendant les travaux de projection du polyuréthane. Préparation de la surface support. Projection du polyuréthane en couches successives. Projection de la couche de revêtement.
Critère de métré de projet: Surface mesurée selon documentation graphique du Projet.
Critère de mesure de l'ouvrage: On mesurera la surface réellement exécutée selon les spécifications du Projet.

| Code | U | Désignation | Quantité | Prix | Montant |
|---|---|---|---|---|---|
| mt16pop010de | m² | Mousse rigide de polyuréthane projetée "in situ", densité minimum 45 kg/m³, épaisseur moyenne minimum 40 mm, Euroclasse E de réaction au feu, selon NF EN 14315-1. (matériau) | 1.050 | 5.40 | 5.67 |
| mt16pop100a | m² | Élastomère en polyuréthane projeté "in situ", densité 1000 kg/m³, de 1,5 à 3 mm d'épaisseur moyenne, couleur à choisir, à appliquer depuis l'extérieur dans des murs de façades et les murs mitoyens. (matériau) | 1.050 | 4.80 | 5.04 |
| mq08mpa030 | h | Matériel pour projection de produits isolants. (matériel) | 0.230 | 11.13 | 2.56 |
| mo030 | h | Compagnon professionnel III/CP2 applicateur d'isolants en vrac ou en mousse. (main-d'œuvre) | 0.570 | 46.88 | 26.72 |
| mo068 | h | Ouvrier professionnel II/OP applicateur d'isolants en vrac ou en mousse. (main-d'œuvre) | 0.570 | 41.60 | 23.71 |
| % | % | Coûts directs complémentaires | 2 % | 63.70 | 1.27 |
|  |  | Coûts directs |  |  | 64.97 |
