# Dispositif d'ancrage métallique fixé mécaniquement à la structure

- Propriété du fichier: CYPE INGENIEROS, S.A.
- Format: FIEBDC-3/2002
- Zone géographique: Maroc
- Devise: MAD
- Coûts indirects: 3.00 %
- Frais généraux: 13.00 %
- Bénéfice: 6.00 %
- TVA: 20.00 %

## S Sécurité et santé

### SC Équipements de protection collective

#### SCL Lignes et dispositifs d'ancrage

**SCL100** U Dispositif d'ancrage métallique fixé mécaniquement à la structure.
Dispositif d'ancrage, constitué d'ancrage mécanique avec vis autoforeuse à tête hexagonale avec rondelle, en acier avec traitement Ruspert, couleur argent, de 12 mm de diamètre et plaque métallique avec orifice, à placer sur la vis, amortissable en 1 utilisation, fixé mécaniquement au parement en béton projeté, pour assurer un travailleur.
Critère pour le métré: Nombre d'unités prévues, selon Plan général de coordination en matière de sécurité et de protection de la santé.
Critère pour le mémoire: On mesurera le nombre d'unités réellement mises en place selon spécifications d'Étude ou d'Étude Basique de Sécurité et Santé.

| Code | U | Désignation | Quantité | Prix | Montant |
|---|---|---|---|---|---|
| mt50spd075a | U | Ancrage mécanique avec vis autoforeuse à tête hexagonale avec rondelle, en acier avec traitement Ruspert, couleur argent, de 12 mm de diamètre. (matériau) | 1.000 | 10.24 | 10.24 |
| mt50spd070a | U | Plaque métallique avec orifice, à placer sur la vis. (matériau) | 1.000 | 49.13 | 49.13 |
| mo120 | h | Ouvrier Sécurité et Santé. (main-d'œuvre) | 0.076 | 48.31 | 3.67 |
| % | % | Frais de chantier des unités d'ouvrage | 2 % | 63.04 | 1.26 |
|  |  | Coûts directs |  |  | 64.30 |
