# Luminaire suspendu type Downlight

- Propriété du fichier: CYPE INGENIEROS, S.A.
- Format: FIEBDC-3/2002
- Zone géographique: Maroc
- Devise: MAD
- Coûts indirects: 3.00 %
- Frais généraux: 13.00 %
- Bénéfice: 6.00 %
- TVA: 20.00 %

## T Équipements techniques

### TE Éclairage

#### TEI Équipements intérieurs

**TEI090** U Luminaire suspendu type Downlight.
Luminaire suspendu type Downlight, de 320 mm de diamètre et 355 mm de hauteur, pour lampe fluorescente triple TC-TEL de 32 W, modèle Miniyes 1x32W TC-TEL Reflector Cristal Transparente "LAMP", avec corps en aluminium extrudé de couleur RAL 9006 avec équipement d'allumage électronique et ailettes de refroidissement; protection IP20; réflecteur métallisé, finition mate; diffuseur de verre transparent; système de suspension par câble en acier de 3x0,75 mm de diamètre et 4 m de longueur maximum. Comprend les lampes.
Inclut: Implantation. Montage, connexion et contrôle de son bon fonctionnement.
Critère pour le métré: Nombre d'unités prévues, selon documentation graphique du Projet.
Critère pour le mémoire: On mesurera le nombre d'unités réellement exécutées selon les spécifications du Projet.

| Code | U | Désignation | Quantité | Prix | Montant |
|---|---|---|---|---|---|
| mt34lam050ubi | U | Luminaire suspendu type Downlight, de 320 mm de diamètre et 355 mm de hauteur, pour lampe fluorescente triple TC-TEL de 32 W, modèle Miniyes 1x32W TC-TEL Reflector Cristal Transparente "LAMP", avec corps en aluminium extrudé de couleur RAL 9006 avec équipement d'allumage électronique et ailettes de refroidissement; protection IP20; réflecteur métallisé, finition mate; diffuseur de verre transparent; système de suspension par câble en acier de 3x0,75 mm de diamètre et 4 m de longueur maximum. (matériau) | 1.000 | 2387.28 | 2387.28 |
| mt34tuf020u | U | Lampe fluorescente compacte TC-TEL de 32 W. (matériau) | 1.000 | 116.68 | 116.68 |
| mo003 | h | Compagnon professionnel III/CP2 électricien. (main-d'œuvre) | 0.236 | 53.44 | 12.61 |
| mo102 | h | Ouvrier professionnel II/OP électricien. (main-d'œuvre) | 0.236 | 45.88 | 10.83 |
| % | % | Frais de chantier des unités d'ouvrage | 2 % | 2527.40 | 50.55 |
|  |  | Coûts directs |  |  | 2577.95 |
