# Projecteur sur rail électrifié monophasé

- Propriété du fichier: CYPE INGENIEROS, S.A.
- Format: FIEBDC-3/2002
- Zone géographique: Maroc
- Devise: MAD
- Coûts indirects: 3.00 %
- Frais généraux: 13.00 %
- Bénéfice: 6.00 %
- TVA: 20.00 %

## T Équipements techniques

### TE Éclairage

#### TEI Équipements intérieurs

**TEI190** U Projecteur sur rail électrifié monophasé.
Projecteur d'aluminium injecté, de couleur blanche finition mat texturisé, avec tige en aluminium anodisé finition brillante et boîtier électrique en composé thermoplastique, non réglable, de 15 W, alimentation à 220/240 V et 50-60 Hz, de 67 de diamètre et 145 mm de hauteur, avec lampe LED non remplaçable, température de couleur 3000 K, optique constitué de réflecteur à rendement élevé, faisceau de lumière intensif 15°, indice de reproduction chromatique supérieure à 90, flux lumineux 791 lumens, degré de protection IP20. Installation sur rail électrifié monophasé.
Critère d'évaluation économique: Le prix ne comprend pas le rail électrifié monophasé.
Inclut: Implantation. Montage, connexion et contrôle de son bon fonctionnement.
Critère pour le métré: Nombre d'unités prévues, selon documentation graphique du Projet.
Critère pour le mémoire: On mesurera le nombre d'unités réellement exécutées selon les spécifications du Projet.

| Code | U | Désignation | Quantité | Prix | Montant |
|---|---|---|---|---|---|
| mt34lle235aa | U | Projecteur pour rail électrifié monophasé, d'aluminium injecté, de couleur blanche finition mat texturisé, avec tige en aluminium anodisé finition brillante et boîtier électrique en composé thermoplastique, non réglable, de 15 W, alimentation à 220/240 V et 50-60 Hz, de 67 de diamètre et 145 mm de hauteur, avec lampe LED non remplaçable, température de couleur 3000 K, optique constitué de réflecteur à rendement élevé, faisceau de lumière intensif 15°, indice de reproduction chromatique supérieure à 90, flux lumineux 791 lumens, degré de protection IP20. (matériau) | 1.000 | 2056.89 | 2056.89 |
| mo003 | h | Compagnon professionnel III/CP2 électricien. (main-d'œuvre) | 0.118 | 53.44 | 6.31 |
| mo102 | h | Ouvrier professionnel II/OP électricien. (main-d'œuvre) | 0.118 | 45.88 | 5.41 |
| % | % | Frais de chantier des unités d'ouvrage | 2 % | 2068.61 | 41.37 |
|  |  | Coûts directs |  |  | 2109.98 |
