# Luminaire. Installation en surface

- Propriété du fichier: CYPE INGENIEROS, S.A.
- Format: FIEBDC-3/2002
- Zone géographique: Maroc
- Devise: MAD
- Coûts indirects: 3.00 %
- Frais généraux: 13.00 %
- Bénéfice: 6.00 %
- TVA: 20.00 %

## T Équipements techniques

### TE Éclairage

#### TEI Équipements intérieurs

**TEI160** U Luminaire. Installation en surface.
Luminaire carré, de 652x652x100 mm, pour 4 lampes fluorescentes TL de 18 W, avec corps de luminaire en tôle d'acier, finition laquée, de couleur blanche, cornières en ABS et lames transversales striées; réflecteur en aluminium, finition brillante; ballast magnétique; protection IP20 et isolation classe F. Installation en surface. Comprend les lampes.
Inclut: Implantation. Montage, connexion et contrôle de son bon fonctionnement.
Critère pour le métré: Nombre d'unités prévues, selon documentation graphique du Projet.
Critère pour le mémoire: On mesurera le nombre d'unités réellement exécutées selon les spécifications du Projet.

| Code | U | Désignation | Quantité | Prix | Montant |
|---|---|---|---|---|---|
| mt34lam120cs | U | Luminaire carré, de 652x652x100 mm, pour 4 lampes fluorescentes TL de 18 W, avec corps de luminaire en tôle d'acier, finition laquée, de couleur blanche, cornières en ABS et lames transversales striées; réflecteur en aluminium, finition brillante; ballast magnétique; protection IP20 et isolation classe F, à installer en surface. (matériau) | 1.000 | 1658.67 | 1658.67 |
| mt34tuf010k | U | Tube fluorescent TL de 18 W. (matériau) | 4.000 | 113.48 | 453.92 |
| mo003 | h | Compagnon professionnel III/CP2 électricien. (main-d'œuvre) | 0.177 | 59.36 | 10.51 |
| mo102 | h | Ouvrier professionnel II/OP électricien. (main-d'œuvre) | 0.177 | 51.08 | 9.04 |
| % | % | Frais de chantier des unités d'ouvrage | 2 % | 2132.14 | 42.64 |
|  |  | Coûts directs |  |  | 2174.78 |
