# Applique ronde avec lampe LED

- Propriété du fichier: CYPE INGENIEROS, S.A.
- Format: FIEBDC-3/2002
- Zone géographique: Maroc
- Devise: MAD
- Coûts indirects: 3.00 %
- Frais généraux: 13.00 %
- Bénéfice: 6.00 %
- TVA: 20.00 %

## T Équipements techniques

### TE Éclairage

#### TEI Équipements intérieurs

**TEI310** U Applique ronde avec lampe LED.
Applique, de 250 mm de diamètre et 49 mm de hauteur, de 15 W, alimentation à 220/240 V et 50-60 Hz, avec lampe LED non remplaçable, température de couleur 4000 K, avec corps en plastique couleur blanche, faisceau de lumière extensif 120° et diffuseur en polycarbonate opalin, taux d'éblouissement unifié inférieur à 19, indice de reproduction chromatique supérieure à 80, flux lumineux 1050 lumens, degré de protection IP44, avec détecteur de mouvement. Installation en surface.
Inclut: Implantation. Montage, connexion et contrôle de son bon fonctionnement.
Critère pour le métré: Nombre d'unités prévues, selon documentation graphique du Projet.
Critère pour le mémoire: On mesurera le nombre d'unités réellement exécutées selon les spécifications du Projet.

| Code | U | Désignation | Quantité | Prix | Montant |
|---|---|---|---|---|---|
| mt34alg020a | U | Applique, de 250 mm de diamètre et 49 mm de hauteur, de 15 W, alimentation à 220/240 V et 50-60 Hz, avec lampe LED non remplaçable, température de couleur 4000 K, avec corps en plastique couleur blanche, faisceau de lumière extensif 120° et diffuseur en polycarbonate opalin, taux d'éblouissement unifié inférieur à 19, indice de reproduction chromatique supérieure à 80, flux lumineux 1050 lumens, degré de protection IP44, avec détecteur de mouvement. (matériau) | 1.000 | 573.17 | 573.17 |
| mo003 | h | Compagnon professionnel III/CP2 électricien. (main-d'œuvre) | 0.177 | 59.53 | 10.54 |
| mo102 | h | Ouvrier professionnel II/OP électricien. (main-d'œuvre) | 0.177 | 51.22 | 9.07 |
| % | % | Frais de chantier des unités d'ouvrage | 2 % | 592.78 | 11.86 |
|  |  | Coûts directs |  |  | 604.64 |
