# Entrée d'air pour descente

- Propriété du fichier: CYPE INGENIEROS, S.A.
- Format: FIEBDC-3/2002
- Zone géographique: Maroc
- Devise: MAD
- Coûts indirects: 3.00 %
- Frais généraux: 13.00 %
- Bénéfice: 6.00 %
- TVA: 20.00 %

## T Équipements techniques

### TQ Installations d'évacuation des eaux usées

#### TQN Colonnes et descentes

**TQN070** U Entrée d'air pour descente.
Entrée d'air en polypropylène avec charge minérale, insonorisé, de 110 mm de diamètre, avec manchon de compensation, soudé dans sa partie supérieure, 3 entrées horizontales de 110 mm de diamètre, toutes avec joint élastique et 3 entrées horizontales de 75 mm de diamètre, connecté à la descente avec assemblage à pression avec joint élastique.
Inclut: Implantation. Montage et connexion.
Critère pour le métré: Nombre d'unités prévues, selon documentation graphique du Projet.
Critère pour le mémoire: On mesurera le nombre d'unités réellement exécutées selon les spécifications du Projet.

| Code | U | Désignation | Quantité | Prix | Montant |
|---|---|---|---|---|---|
| mt36tpj020a | U | Entrée d'air en polypropylène avec charge minérale, insonorisé, de 110 mm de diamètre, avec manchon de compensation, soudé dans sa partie supérieure, 3 entrées horizontales de 110 mm de diamètre, toutes avec joint élastique et 3 entrées horizontales de 75 mm de diamètre, pour supprimer la ventilation secondaire dans les colonnes de chute d'eaux usées et pluviales. (matériau) | 1.000 | 1260.24 | 1260.24 |
| mo008 | h | Compagnon professionnel III/CP2 plombier. (main-d'œuvre) | 0.120 | 59.53 | 7.14 |
| mo107 | h | Ouvrier professionnel II/OP plombier. (main-d'œuvre) | 0.120 | 51.22 | 6.15 |
| % | % | Frais de chantier des unités d'ouvrage | 2 % | 1273.53 | 25.47 |
|  |  | Coûts directs |  |  | 1299.00 |
