# Conduite pour ventilation tertiaire

- Propriété du fichier: CYPE INGENIEROS, S.A.
- Format: FIEBDC-3/2002
- Zone géographique: Maroc
- Devise: MAD
- Coûts indirects: 3.00 %
- Frais généraux: 13.00 %
- Bénéfice: 6.00 %
- TVA: 20.00 %

## T Équipements techniques

### TQ Installations d'évacuation des eaux usées

#### TQN Colonnes et descentes

**TQN100** m Conduite pour ventilation tertiaire.
Conduite pour ventilation tertiaire du réseau d'évacuation des eaux, formée d'un tube de PVC, de 32 mm de diamètre et 1,2 mm d'épaisseur; assemblage collée avec adhésif. Comprend le liquide nettoyeur, l'adhésif pour les tubes et les accessoires de PVC, le matériau auxiliaire pour le montage et la fixation à l'ouvrage, les accessoires et les pièces spéciales.
Inclut: Implantation du parcours de la conduite pour ventilation et de la situation des éléments de fixation. Présentation à sec des tubes. Fixation des produits complémentaires pour le montage et la fixation à l'ouvrage. Montage, connexion et contrôle de son bon fonctionnement.
Critère pour le métré: Longueur mesurée selon documentation graphique du Projet.
Critère pour le mémoire: On mesurera la longueur réellement exécutée selon les spécifications du Projet.

| Code | U | Désignation | Quantité | Prix | Montant |
|---|---|---|---|---|---|
| mt36tvg400a | U | Matériau auxiliaire pour montage et fixation à l'ouvrage des tuyaux en PVC, de 32 mm de diamètre. (matériau) | 0.250 | 2.05 | 0.51 |
| mt36tvg010ah | m | Tube en PVC, de 32 mm de diamètre et 1,2 mm d'épaisseur, avec le prix augmenté de 35% pour cause d'accessoires et pièces spéciales. (matériau) | 1.050 | 18.47 | 19.39 |
| mt11var009 | l | Liquide nettoyeur pour collage par adhésif de tubes et accessoires en PVC. (matériau) | 0.018 | 425.85 | 7.67 |
| mt11var010 | l | Adhésif pour tubes et accessoires en PVC. (matériau) | 0.009 | 542.73 | 4.88 |
| op00ato010 |  | Tournevis. | 1.000 | 0.00 | 0.00 |
| op00mar010 |  | Marteau. | 1.000 | 0.00 | 0.00 |
| op00tal010 |  | Perceuse. | 1.000 | 0.00 | 0.00 |
| mo008 | h | Compagnon professionnel III/CP2 plombier. (main-d'œuvre) | 0.096 | 59.53 | 5.71 |
| mo107 | h | Ouvrier professionnel II/OP plombier. (main-d'œuvre) | 0.048 | 51.22 | 2.46 |
| % | % | Frais de chantier des unités d'ouvrage | 2 % | 40.62 | 0.81 |
|  |  | Coûts directs |  |  | 41.43 |
