# Récupérateur enthalpique avec batterie de gaz réfrigérant

- Propriété du fichier: CYPE INGENIEROS, S.A.
- Format: FIEBDC-3/2002
- Zone géographique: Maroc
- Devise: MAD
- Coûts indirects: 3.00 %
- Frais généraux: 13.00 %
- Bénéfice: 6.00 %
- TVA: 20.00 %

## T Équipements techniques

### TV Climatisation et ventilation

#### TVA Distribution d'air

**TVA310** U Récupérateur enthalpique avec batterie de gaz réfrigérant, modèle pour montage horizontal, de dimensions 430x1189x1739 mm, poids 101 kg, débit d'air à une vitesse extrêmement élevée/élevée/basse: 950/950/820 m³/h, consommation d'électricité à une vitesse extrêmement élevée/élevée/basse: 550/545/485 W avec alimentation monophasée à 230 V, pression statique à une vitesse extrêmement élevée/élevée/basse: 135/120/105 Pa, pression sonore à une vitesse extrêmement élevée/élevée/basse à 1,5 m: 43/42/40 dBA, efficacité thermique à une vitesse extrêmement élevée/élevée/basse: 65,5/65,5/67,5%, puissance frigorifique/calorifique: 8,25/10,92 kW, diamètre des conduits 250 mm.
Fourniture et installation de récupérateur enthalpique avec batterie de gaz réfrigérant, modèle pour montage horizontal, de dimensions 430x1189x1739 mm, poids 101 kg, débit d'air à une vitesse extrêmement élevée/élevée/basse: 950/950/820 m³/h, consommation d'électricité à une vitesse extrêmement élevée/élevée/basse: 550/545/485 W avec alimentation monophasée à 230 V, pression statique à une vitesse extrêmement élevée/élevée/basse: 135/120/105 Pa, pression sonore à une vitesse extrêmement élevée/élevée/basse à 1,5 m: 43/42/40 dBA, efficacité thermique à une vitesse extrêmement élevée/élevée/basse: 65,5/65,5/67,5%, puissance frigorifique 8,25 kW (température de bulbe sec de l'air intérieur 27°C, température de bulbe humide de l'air intérieur 19°C, température de bulbe sec de l'air extérieur 35°C), puissance calorifique 10,92 kW (température de bulbe sec de l'air intérieur 20°C, température de bulbe sec de l'air extérieur 7°C, température de bulbe humide de l'air extérieur 6°C), diamètre des conduits 250 mm. Totalement monté, connecté et testé.
Inclut: Implantation. Mise en place et fixation du récupérateur. Connexion au réseau électrique.
Critère de métré de projet: Nombre d'unités prévues, selon documentation graphique du Projet.
Critère de mesure de l'ouvrage: On mesurera le nombre d'unités réellement exécutées selon les spécifications du Projet.

| Code | U | Désignation | Quantité | Prix | Montant |
|---|---|---|---|---|---|
| mt42tsb307c | U | Récupérateur enthalpique avec batterie de gaz réfrigérant, modèle pour montage horizontal, de dimensions 430x1189x1739 mm, poids 101 kg, débit d'air à une vitesse extrêmement élevée/élevée/basse: 950/950/820 m³/h, consommation d'électricité à une vitesse extrêmement élevée/élevée/basse: 550/545/485 W avec alimentation monophasée à 230 V, pression statique à une vitesse extrêmement élevée/élevée/basse: 135/120/105 Pa, pression sonore à une vitesse extrêmement élevée/élevée/basse à 1,5 m: 43/42/40 dBA, efficacité thermique à une vitesse extrêmement élevée/élevée/basse: 65,5/65,5/67,5%, puissance frigorifique 8,25 kW (température de bulbe sec de l'air intérieur 27°C, température de bulbe humide de l'air intérieur 19°C, température de bulbe sec de l'air extérieur 35°C), puissance calorifique 10,92 kW (température de bulbe sec de l'air intérieur 20°C, température de bulbe sec de l'air extérieur 7°C, température de bulbe humide de l'air extérieur 6°C), diamètre des conduits 250 mm. (matériau) | 1.000 | 75800.42 | 75800.42 |
| mo005 | h | Compagnon professionnel III/CP2 installateur de climatisation. (main-d'œuvre) | 2.335 | 48.45 | 113.13 |
| mo104 | h | Ouvrier professionnel II/OP installateur de climatisation. (main-d'œuvre) | 2.335 | 41.54 | 97.00 |
| % | % | Coûts directs complémentaires | 2 % | 76010.55 | 1520.21 |
|  |  | Coûts directs |  |  | 77530.76 |
