# Récupérateur de chaleur et d'humidité air-air. Installation murale

- Propriété du fichier: CYPE INGENIEROS, S.A.
- Format: FIEBDC-3/2002
- Zone géographique: Maroc
- Devise: MAD
- Coûts indirects: 3.00 %
- Frais généraux: 13.00 %
- Bénéfice: 6.00 %
- TVA: 20.00 %

## T Équipements techniques

### TV Climatisation et ventilation

#### TVA Distribution d'air

**TVA510** U Récupérateur de chaleur et d'humidité air-air. Installation murale.
Récupérateur de chaleur et d'humidité air-air, installation murale, débit d'air maximum 240 m³/h, pression statique à un débit d'air maximum 180 Pa, pression sonore à 1 m 48 dBA, efficacité de récupération calorifique 79%, dimensions 885x595x631 mm, poids 41,2 kg, alimentation monophasée à 230 V, avec certification Passivhaus, échangeur de flux croisé, diamètre intérieur des conduits 180 mm, ventilateurs à haute efficacité, filtres à air (type G4 à la sortie et type F7 à l'entrée), bypass avec servomoteur pour changement de mode d'opération de récupération en free-cooling et commande intégrée avec un écran pour la gestion du fonctionnement du système en fonction du niveau d'humidité mesuré en interne. Installation murale.
Inclut: Implantation. Mise en place et fixation. Connexion et contrôle de son bon fonctionnement.
Critère pour le métré: Nombre d'unités prévues, selon documentation graphique du Projet.
Critère pour le mémoire: On mesurera le nombre d'unités réellement exécutées selon les spécifications du Projet.

| Code | U | Désignation | Quantité | Prix | Montant |
|---|---|---|---|---|---|
| mt42vai202a | U | Récupérateur de chaleur et d'humidité air-air, installation murale, débit d'air maximum 240 m³/h, pression statique à un débit d'air maximum 180 Pa, pression sonore à 1 m 48 dBA, efficacité de récupération calorifique 79%, dimensions 885x595x631 mm, poids 41,2 kg, alimentation monophasée à 230 V, avec certification Passivhaus, échangeur de flux croisé, diamètre intérieur des conduits 180 mm, ventilateurs à haute efficacité, filtres à air (type G4 à la sortie et type F7 à l'entrée), bypass avec servomoteur pour changement de mode d'opération de récupération en free-cooling et commande intégrée avec un écran pour la gestion du fonctionnement du système en fonction du niveau d'humidité mesuré en interne. (matériau) | 1.000 | 50031.72 | 50031.72 |
| mo005 | h | Compagnon professionnel III/CP2 installateur de climatisation. (main-d'œuvre) | 0.714 | 59.53 | 42.50 |
| mo104 | h | Ouvrier professionnel II/OP installateur de climatisation. (main-d'œuvre) | 0.714 | 51.22 | 36.57 |
| % | % | Frais de chantier des unités d'ouvrage | 2 % | 50110.79 | 1002.22 |
|  |  | Coûts directs |  |  | 51113.01 |
