# Boîtier de sélection de débit de réfrigérant

- Propriété du fichier: CYPE INGENIEROS, S.A.
- Format: FIEBDC-3/2002
- Zone géographique: Maroc
- Devise: MAD
- Coûts indirects: 3.00 %
- Frais généraux: 13.00 %
- Bénéfice: 6.00 %
- TVA: 20.00 %

## T Équipements techniques

### TV Climatisation et ventilation

#### TVB Système Toshiba à débit de réfrigérant variable

**TVB090** U Boîtier de sélection de débit de réfrigérant, système VRF avec récupération de chaleur, pour gaz R-410A, pour les tuyauteries de réfrigérant de grande longueur (jusqu'à 50 m), pour un maximum de 16 unités intérieures, modèle RBM-Y1804FE "TOSHIBA", avec une capacité maximum d'unités intérieures connectées en aval de 11,2 à 17,9 kW, alimentation monophasée (230V/50Hz).
Boîtier de sélection de débit de réfrigérant, système VRF avec récupération de chaleur, pour gaz R-410A, pour les tuyauteries de réfrigérant de grande longueur (jusqu'à 50 m), pour un maximum de 16 unités intérieures, modèle RBM-Y1804FE "TOSHIBA", avec une capacité maximum d'unités intérieures connectées en aval de 11,2 à 17,9 kW, alimentation monophasée (230V/50Hz).
Inclut: Implantation. Mise en place et fixation. Connexion aux lignes frigorifiques. Connexion au réseau électrique. Connexion au réseau de tout à l'égout.
Critère pour le métré: Nombre d'unités prévues, selon documentation graphique du Projet.
Critère pour le mémoire: On mesurera le nombre d'unités réellement exécutées selon les spécifications du Projet.
Critère d'évaluation économique: Le prix ne comprend ni la canalisation ni le câblage électrique d'alimentation.

| Code | U | Désignation | Quantité | Prix | Montant |
|---|---|---|---|---|---|
| mt42tsb502w | U | Boîtier de sélection de débit de réfrigérant, système VRF avec récupération de chaleur, pour gaz R-410A, pour les tuyauteries de réfrigérant de grande longueur (jusqu'à 50 m), pour un maximum de 16 unités intérieures, modèle RBM-Y1804FE "TOSHIBA", avec une capacité maximum d'unités intérieures connectées en aval de 11,2 à 17,9 kW, alimentation monophasée (230V/50Hz). (matériau) | 1.000 | 18508.23 | 18508.23 |
| mo005 | h | Compagnon professionnel III/CP2 installateur de climatisation. (main-d'œuvre) | 0.594 | 50.94 | 30.26 |
| mo104 | h | Ouvrier professionnel II/OP installateur de climatisation. (main-d'œuvre) | 0.594 | 43.70 | 25.96 |
| % | % | Frais de chantier des unités d'ouvrage | 2 % | 18564.45 | 371.29 |
|  |  | Coûts directs |  |  | 18935.74 |
