# Conduit semi-rigide à double paroi en tôle d'aluminium avec isolation

- Propriété du fichier: CYPE INGENIEROS, S.A.
- Format: FIEBDC-3/2002
- Zone géographique: Maroc
- Devise: MAD
- Coûts indirects: 3.00 %
- Frais généraux: 13.00 %
- Bénéfice: 6.00 %
- TVA: 20.00 %

## T Équipements techniques

### TV Climatisation et ventilation

#### TVC Conduits d'admission et d'extraction pour ventilation

**TVC140** m Conduit semi-rigide à double paroi en tôle d'aluminium avec isolation.
Conduit de ventilation, formé de tube semi-rigide à double paroi avec isolation, composé de paroi intérieure de tôle en aluminium perforée de 125 mm de diamètre, paroi extérieure en tôle d'aluminium et isolation entre parois via une couche d'isolant en laine de verre, température maximale de travail 300°C, fourni en tronçons de 2 m. Comprend le matériau auxiliaire pour le montage et la fixation à l'ouvrage, les accessoires et les pièces spéciales.
Inclut: Implantation du parcours du conduit et de la situation des éléments de fixation. Présentation des tuyaux, des accessoires et des pièces spéciales. Fixation des produits complémentaires pour le montage et la fixation à l'ouvrage. Montage, connexion et contrôle de son bon fonctionnement.
Critère pour le métré: Longueur mesurée selon documentation graphique du Projet.
Critère pour le mémoire: On mesurera la longueur réellement exécutée selon les spécifications du Projet.

| Code | U | Désignation | Quantité | Prix | Montant |
|---|---|---|---|---|---|
| mt42cai410a | U | Matériau auxiliaire pour montage et fixation à l'ouvrage des conduits semi-rigides à double paroi en tôle d'aluminium avec isolation, de 125 mm de diamètre intérieur. (matériau) | 1.000 | 11.74 | 11.74 |
| mt42cai010aac | m | Tube semi-rigide à double paroi avec isolation, composé de paroi intérieure de tôle en aluminium perforée de 125 mm de diamètre, paroi extérieure en tôle d'aluminium et isolation entre parois via une couche d'isolant en laine de verre, température maximale de travail 300°C, fourni en tronçons de 2 m, avec le prix augmenté de 10% pour cause d'accessoires et pièces spéciales. (matériau) | 1.000 | 258.29 | 258.29 |
| op00ato010 |  | Tournevis. | 1.000 | 0.00 | 0.00 |
| op00mar010 |  | Marteau. | 1.000 | 0.00 | 0.00 |
| op00tal010 |  | Perceuse. | 1.000 | 0.00 | 0.00 |
| mo011 | h | Compagnon professionnel III/CP2 monteur. (main-d'œuvre) | 0.233 | 59.53 | 13.87 |
| mo080 | h | Ouvrier professionnel II/OP monteur. (main-d'œuvre) | 0.116 | 51.29 | 5.95 |
| % | % | Frais de chantier des unités d'ouvrage | 2 % | 289.85 | 5.80 |
|  |  | Coûts directs |  |  | 295.65 |
