# Équipement air-eau, pompe à chaleur aérothermique, pour chauffage et refroidissement

- Propriété du fichier: CYPE INGENIEROS, S.A.
- Format: FIEBDC-3/2002
- Zone géographique: Maroc
- Devise: MAD
- Coûts indirects: 3.00 %
- Frais généraux: 13.00 %
- Bénéfice: 6.00 %
- TVA: 20.00 %

## T Équipements techniques

### TV Climatisation et ventilation

#### TVP PAC et roof-top

**TVP090** U Équipement air-eau, pompe à chaleur aérothermique, pour chauffage et refroidissement.
Équipement air-eau, pompe à chaleur aérothermique, pour chauffage et refroidissement, pour gaz R-32, SEER 8,25 (température de sortie de l'eau 18°C), SEER 4,44 (température de sortie de l'eau 7°C), SCOP 4,9 (température d'entrée de l'air 7°C, température de sortie de l'eau 35°C), SCOP 3,38 (température d'entrée de l'air 7°C, température de sortie de l'eau 55°C), puissance calorifique 4,3 kW, COP 5,2 (température de sortie de l'eau 35°C, température de bulbe sec de l'air extérieur 7°C), puissance calorifique 4,4 kW COP 3,8 (température de sortie de l'eau 45°C, température de bulbe sec de l'air extérieur 7°C), puissance frigorifique 4,6 kW, EER 5,5 (température de sortie de l'eau 18°C, température de bulbe sec de l'air extérieur 35°C), puissance frigorifique 4,8 kW, EER 3,6 (température de sortie de l'eau 7°C, température de bulbe sec de l'air extérieur 35°C), constitué d'une unité extérieure, avec technologie Inverter, alimentation monophasée (230V/50Hz), dimensions 712x1008x375 mm, poids 57,5 kg, puissance sonore 52 dBA, diamètre de connexion du tuyau de gaz 5/8", diamètre de connexion du tuyau de liquide 1/4", et une unité intérieure, classe d'efficacité énergétique en chauffage A++, puissance sonore 33 dBA, dimensions 763x450x406 mm, poids 40,5 kg, diamètre de connexion des tuyauteries d'eau G 3/4", température maximale de sortie de l'eau en chauffage 60°C, température minimale de sortie de l'eau en refroidissement 7°C, avec tableau de contrôle, échangeur à plaques, filtre, vanne de sécurité, vanne de vidange et de remplissage, vanne de sécurité, vase d'expansion et pompe de circulation. Comprend les éléments antivibratoires de sol. Totalement monté, connecté et mis en marche par l'entreprise installatrice pour le contrôle de son bon fonctionnement.
Inclut: Implantation de l'unité. Mise en place et fixation de l'unité et de ses accessoires. Connecté aux réseaux de conduction d'eau, électrique et de récupération des condensats. Mise en marche.
Critère pour le métré: Nombre d'unités prévues, selon documentation graphique du Projet.
Critère pour le mémoire: On mesurera le nombre d'unités réellement exécutées selon les spécifications du Projet.

| Code | U | Désignation | Quantité | Prix | Montant |
|---|---|---|---|---|---|
| mt42bax008aaa | U | Équipement air-eau, pompe à chaleur aérothermique, pour chauffage et refroidissement, pour gaz R-32, SEER 8,25 (température de sortie de l'eau 18°C), SEER 4,44 (température de sortie de l'eau 7°C), SCOP 4,9 (température d'entrée de l'air 7°C, température de sortie de l'eau 35°C), SCOP 3,38 (température d'entrée de l'air 7°C, température de sortie de l'eau 55°C), puissance calorifique 4,3 kW, COP 5,2 (température de sortie de l'eau 35°C, température de bulbe sec de l'air extérieur 7°C), puissance calorifique 4,4 kW COP 3,8 (température de sortie de l'eau 45°C, température de bulbe sec de l'air extérieur 7°C), puissance frigorifique 4,6 kW, EER 5,5 (température de sortie de l'eau 18°C, température de bulbe sec de l'air extérieur 35°C), puissance frigorifique 4,8 kW, EER 3,6 (température de sortie de l'eau 7°C, température de bulbe sec de l'air extérieur 35°C), constitué d'une unité extérieure, avec technologie Inverter, alimentation monophasée (230V/50Hz), dimensions 712x1008x375 mm, poids 57,5 kg, puissance sonore 52 dBA, diamètre de connexion du tuyau de gaz 5/8", diamètre de connexion du tuyau de liquide 1/4", et une unité intérieure, classe d'efficacité énergétique en chauffage A++, puissance sonore 33 dBA, dimensions 763x450x406 mm, poids 40,5 kg, diamètre de connexion des tuyauteries d'eau G 3/4", température maximale de sortie de l'eau en chauffage 60°C, température minimale de sortie de l'eau en refroidissement 7°C, avec tableau de contrôle, échangeur à plaques, filtre, vanne de sécurité, vanne de vidange et de remplissage, vanne de sécurité, vase d'expansion et pompe de circulation. (matériau) | 1.000 | 68043.14 | 68043.14 |
| mt37sve010d | U | Vanne à sphère en laiton nickelé à visser de 1". (matériau) | 2.000 | 138.58 | 277.16 |
| mt42www080 | U | Kit d'amortisseurs antivibration de sol, composé de quatre amortisseurs en caoutchouc, avec leurs vis, écrous et rondelles correspondants. (matériau) | 1.000 | 109.47 | 109.47 |
| mo005 | h | Compagnon professionnel III/CP2 installateur de climatisation. (main-d'œuvre) | 2.061 | 59.53 | 122.69 |
| mo104 | h | Ouvrier professionnel II/OP installateur de climatisation. (main-d'œuvre) | 2.061 | 51.22 | 105.56 |
| % | % | Frais de chantier des unités d'ouvrage | 2 % | 68658.02 | 1373.16 |
|  |  | Coûts directs |  |  | 70031.18 |
