# Imperméabilisation de piscines

- Propriété du fichier: CYPE INGENIEROS, S.A.
- Format: FIEBDC-3/2002
- Zone géographique: Maroc
- Devise: MAD
- Coûts indirects: 3.00 %
- Frais généraux: 13.00 %
- Bénéfice: 6.00 %
- TVA: 20.00 %

**ABT010** m² Imperméabilisation de piscines, réalisée via le système Drypool "GRUPO PUMA", constitué de deux couches de mortier semi-flexible bicomposant, Morcem Dry SF Plus "GRUPO PUMA", couleur gris, renforcée avec maille de fibre de verre anti-alcalin, Malla Drypool "GRUPO PUMA"; exécution préalable de l'angle concave, de l'angle en arrondi, aux rencontres avec du mortier réparateur renforcé avec fibres, à résistance mécanique très élevée et rétraction compensée, Morcemrest RF35 "GRUPO PUMA", avec une résistance à la compression à 28 jours supérieure ou égale à 40 N/mm² et un module d'élasticité supérieur ou égal à 17000 N/mm², classe R3 selon NF EN 1504-3; prêt pour recevoir la couche de protection (non comprise dans ce prix).
Imperméabilisation de piscines, réalisée via le système Drypool "GRUPO PUMA", constitué de deux couches de mortier semi-flexible bicomposant, Morcem Dry SF Plus "GRUPO PUMA", couleur gris, à base de ciment blanc à haute résistance, granulats sélectionnés, additifs spéciaux et résines étendu avec une truelle dentée, renforcée avec maille de fibre de verre anti-alcalin, Malla Drypool "GRUPO PUMA" disposée en un 20 % de sa surface; exécution préalable de l'angle concave, de l'angle en arrondi, aux rencontres avec du mortier réparateur renforcé avec fibres, à résistance mécanique très élevée et rétraction compensée, Morcemrest RF35 "GRUPO PUMA", avec une résistance à la compression à 28 jours supérieure ou égale à 40 N/mm² et un module d'élasticité supérieur ou égal à 17000 N/mm², classe R3 selon NF EN 1504-3, composé de ciments spéciaux, granulats sélectionnés, additifs et fibres; prêt pour recevoir la couche de protection (non comprise dans ce prix). Comprend le nettoyage et la préparation de la surface support.
Inclut: Nettoyage et préparation de la surface support. Réalisation avec du mortier de l'angle en arrondi. Application de la première couche d'imperméabilisant. Mise en place de la maille. Application de la deuxième couche d'imperméabilisant.
Critère de métré de projet: Surface mesurée en projection horizontale, selon documentation graphique du Projet, à partir des faces intérieures des garde-corps ou des acrotères qui la délimitent.
Critère de mesure de l'ouvrage: On mesurera, en projection horizontale, la surface réellement exécutée selon les spécifications du Projet, à partir des faces intérieures des garde-corps ou des acrotères qui la délimitent.

| Code | U | Désignation | Quantité | Prix | Montant |
|---|---|---|---|---|---|
| mt28mrp010d | kg | Mortier réparateur renforcé avec fibres, à résistance mécanique très élevée et rétraction compensée, Morcemrest RF35 "GRUPO PUMA", avec une résistance à la compression à 28 jours supérieure ou égale à 40 N/mm² et un module d'élasticité supérieur ou égal à 17000 N/mm², classe R3 selon NF EN 1504-3, composé de ciments spéciaux, granulats sélectionnés, additifs et fibres, appliqué dans les épaisseurs jusqu'à 35 mm suivant la verticale et 75 mm suivant l'horizontale. (matériau) | 3.600 | 7.62 | 27.43 |
| mt15igp006a | kg | Mortier semi-flexible bicomposant, Morcem Dry SF Plus "GRUPO PUMA", couleur gris, à base de ciment blanc à haute résistance, granulats sélectionnés, additifs spéciaux et résines, selon NF EN 1504-2. (matériau) | 4.000 | 27.55 | 110.20 |
| mt15igp052a | m² | Maille de fibre de verre anti-alcalin, Malla Drypool "GRUPO PUMA". (matériau) | 0.200 | 261.98 | 52.40 |
| mo029 | h | Compagnon professionnel III/CP2 poseur de lames imperméabilisantes. (main-d'œuvre) | 0.485 | 46.88 | 22.74 |
| mo067 | h | Ouvrier professionnel II/OP poseur de lames imperméabilisantes. (main-d'œuvre) | 0.485 | 41.60 | 20.18 |
| % | % | Coûts directs complémentaires | 2 % | 232.95 | 4.66 |
|  |  | Coûts directs |  |  | 237.61 |
