# Clôture composée de grille électrosoudée formée par platine en acier galvanisé

- Propriété du fichier: CYPE INGENIEROS, S.A.
- Format: FIEBDC-3/2002
- Zone géographique: Maroc
- Coûts indirects: 3.00 %
- Frais généraux: 13.00 %
- Bénéfice: 6.00 %
- TVA: 20.00 %

**ALG080** m Clôture composée de grille électrosoudée formée par platine en acier galvanisé, de 30x2 mm, formant un quadrillage de 30x30 mm et châssis avec des assemblages électrosoudés poteaux de profilé creux en acier galvanisé, de section carrée 50x50x1,5 mm, séparés 2 m entre eux et encastrés dans des dés de béton ou des murets en maçonnerie ou en béton.
Fourniture et montage d'une clôture via grille électrosoudée formée par platine en acier galvanisé, de 30x2 mm, formant un quadrillage de 30x30 mm et châssis avec des assemblages électrosoudés poteaux de profilé creux en acier galvanisé, de section carrée 50x50x1,5 mm et 2 m de hauteur, séparés 2 m entre eux et encastrés dans des dés de béton ou des murets en maçonnerie ou en béton. Comprend la mise en place des montants et des éléments de montage et l'ancrage de l'ossature. Élaboration en atelier et ajustage final en ouvrage.
Inclut: Implantation des alignements et des niveaux. Marquage et emplacement des points d'ancrage. Préparation des points d'ancrage. Présentation des tronçons de barrière. Aplomb et nivellement des tronçons. Fixation des tronçons via l'ancrage de leurs éléments.
Critère de métré de projet: Longueur moyenne selon documentation graphique du Projet, en déduisant la longueur des ouvertures des portes et des grilles.
Critère de mesure de l'ouvrage: On mesurera la longueur réellement exécutée selon les spécifications du Projet, en déduisant la longueur des ouvertures des portes et des grilles.

| Code | U | Désignation | Quantité | Prix | Montant |
|---|---|---|---|---|---|
| mt26btr010a | m² | Grille électrosoudée formée par platine en acier galvanisé, de 30x2 mm, formant un quadrillage de 30x30 mm et châssis avec des assemblages électrosoudés. (matériau) | 2.000 | 46.01 | 92.02 |
| mt52vpm020o | U | Poteau de profilé creux en acier galvanisé, de section carrée 50x50x1,5 mm et 2 m de hauteur. (matériau) | 0.550 | 5.47 | 3.01 |
| mt10hmf040aaed | m³ | Béton non armé prêt à l'emploi BCN: CPJ-CEM II/A 32,5 - TP - B 20 - 15/25 - E: 1 - NA - P 18-305. (matériau) | 0.015 | 66.68 | 1.00 |
| mo018 | h | Compagnon professionnel III/CP2 menuisier PVC et métal. (main-d'œuvre) | 0.494 | 47.62 | 23.52 |
| mo059 | h | Ouvrier professionnel II/OP menuisier PVC et métal. (main-d'œuvre) | 0.494 | 41.77 | 20.63 |
| mo041 | h | Compagnon professionnel III/CP2 VRD espaces publics. (main-d'œuvre) | 0.494 | 46.88 | 23.16 |
| mo087 | h | Ouvrier professionnel II/OP VRD espaces publics. (main-d'œuvre) | 0.494 | 41.60 | 20.55 |
| % | % | Coûts directs complémentaires | 2 % | 183.89 | 3.68 |
|  |  | Coûts directs |  |  | 187.57 |
