# Pièce d'arrêt à bord arrondi, en grès émaillé, couleur ivoire de 24,5x12 cm, pour revêtement des bassins de piscine

- Propriété du fichier: CYPE INGENIEROS, S.A.
- Format: FIEBDC-3/2002
- Zone géographique: Maroc
- Coûts indirects: 3.00 %
- Frais généraux: 13.00 %
- Bénéfice: 6.00 %
- TVA: 20.00 %

**APB060** U Pièce d'arrêt à bord arrondi, en grès émaillé, couleur ivoire de 24,5x12 cm, pour revêtement des bassins de piscine.
Fourniture et mise en place de pièce d'arrêt à bord arrondi, en grès émaillé, couleur ivoire de 24,5x12 cm, pour revêtement d'un bassin de piscine, placée avec adhésif cémenteux normal, C2 TE, avec glissement réduit et temps ouvert augmenté, couleur blanc, sur enduit préalable de mortier de ciment M-15 et jointoiement avec du mortier de joints de résines réactives RG, pour joint ouvert entre 3 et 15 mm. Comprend les découpes et le nettoyage final.
Inclut: Nettoyage et humidification du parement à revêtir. Enduit de ciment préalable sur le parement. Mise en place d'une règle horizontale au commencement du carrelage. Implantation des pièces dans le parement pour le détail de celles-ci. Mise en place des pièces en utilisant une truelle en caoutchouc. Jointoiement avec du lait de ciment. Nettoyage du parement.
Critère de métré de projet: Nombre d'unités prévues, selon documentation graphique du Projet.
Critère de mesure de l'ouvrage: On mesurera le nombre d'unités réellement exécutées selon les spécifications du Projet.

| Code | U | Désignation | Quantité | Prix | Montant |
|---|---|---|---|---|---|
| mt18ktc010c | U | Pièce d'arrêt à bord arrondi, en grès émaillé, couleur ivoire de 24,5x12 cm, pour revêtement d'un bassin de piscine. (matériau) | 1.000 | 1.74 | 1.74 |
| mt09mcr021r | kg | Adhésif cémenteux amélioré, C2 TE, avec glissement réduit et temps ouvert augmenté, selon NF EN 12004, couleur blanc. (matériau) | 0.050 | 0.69 | 0.03 |
| mt09mcr080a | kg | Mortier de joints de résines réactives RG, pour joint ouvert entre 3 et 15 mm, selon NF EN 13888. (matériau) | 0.001 | 10.07 | 0.01 |
| mo024 | h | Compagnon professionnel III/CP2 carreleur en revêtements muraux. (main-d'œuvre) | 0.060 | 4.25 | 0.26 |
| % | % | Coûts directs complémentaires | 3 % | 2.04 | 0.06 |
|  |  | Coûts directs |  |  | 2.10 |
