# Tableau électrique pour éclairage de piscine, avec transformateur électrique de 300 W et 230/12 V, pour l'alimentation à 3 projecteurs

- Propriété du fichier: CYPE INGENIEROS, S.A.
- Format: FIEBDC-3/2002
- Zone géographique: Maroc
- Coûts indirects: 3.00 %
- Frais généraux: 13.00 %
- Bénéfice: 6.00 %
- TVA: 20.00 %

**APC010** U Tableau électrique pour éclairage de piscine, avec transformateur électrique de 300 W et 230/12 V, pour l'alimentation à 3 projecteurs.
Fourniture et installation de tableau électrique pour éclairage de piscine, avec transformateur électrique de 300 W et 230/12 V, pour l'alimentation à 3 projecteurs, avec les protections nécessaires et la connexion à la terre. Totalement installé et en fonctionnement.
Inclut: Implantation. Mise en place de la boîte pour le tableau. Montage des composants.
Critère de métré de projet: Nombre d'unités prévues, selon documentation graphique du Projet.
Critère de mesure de l'ouvrage: On mesurera le nombre d'unités réellement exécutées selon les spécifications du Projet.

| Code | U | Désignation | Quantité | Prix | Montant |
|---|---|---|---|---|---|
| mt47pil010c | U | Tableau électrique pour éclairage de piscine, avec transformateur électrique de 300 W et 230/12 V, pour l'alimentation à 3 projecteurs, avec les protections nécessaires et la connexion à la terre. (matériau) | 1.000 | 829.84 | 829.84 |
| mt34www011 | U | Produits complémentaires pour l'installation des appareils d'éclairage. (matériau) | 1.000 | 1.12 | 1.12 |
| mo003 | h | Compagnon professionnel III/CP2 électricien. (main-d'œuvre) | 1.106 | 4.39 | 4.86 |
| mo102 | h | Ouvrier professionnel II/OP électricien. (main-d'œuvre) | 1.106 | 3.76 | 4.16 |
| % | % | Coûts directs complémentaires | 2 % | 839.98 | 16.80 |
|  |  | Coûts directs |  |  | 856.78 |
