# Scellement d'un joint dans un revêtement de sol continu en béton, avec un profilé pré-assemblé

- Propriété du fichier: CYPE Ingenieros S.A.
- Format: FIEBDC-3/2016
- Logiciel: Générateur de prix de la construction. CYPE Ingenieros, S.A.
- Date: 17/09/2024
- Zone géographique: Maroc
- Devise: MAD
- Coûts indirects: 3 %
- Frais généraux: 13 %
- Bénéfice: 6 %
- TVA: 20 %

## A VRD et aménagements extérieurs

### AS Revêtement de sols extérieurs

#### ASE Revêtements continus

**ASE070** m Scellement d'un joint dans un revêtement de sol continu en béton, avec un profilé pré-assemblé.
Réalisation d'un joint périphérique de jusqu'à 34 mm de largeur et 20 mm de profondeur, dans un revêtement de sol continu en béton, avec profilé pré-assemblé composé de deux profilés en aluminium anodisé, entre lesquels est placée caoutchouc synthétique EPDM, avec la surface striée, couleur noire. Comprend les chevilles et les vis de fixation.
Inclut: Nettoyage et préparation de l'intérieur du joint. Exécution des trous. Découpe, mise en place et fixation du profilé.
Critère pour le métré: Longueur mesurée selon documentation graphique du Projet.
Critère pour le mémoire: On mesurera la longueur réellement exécutée selon les spécifications du Projet.

| Code | U | Désignation | Quantité | Prix | Montant |
|---|---|---|---|---|---|
| mt18wwe045a | U | Profilé pré-assemblé pour le scellement des joints périphériques de jusqu'à 34 mm de largeur et 20 mm de profondeur, dans les revêtements de sols continus en béton, composé de deux profilés en aluminium anodisé, entre lesquels est placée caoutchouc synthétique EPDM, avec la surface striée, de couleur noire; avec chevilles et vis de fixation. (matériau) | 1.05 | 255.99 | 268.790 |
| mo041 | h | Compagnon professionnel III/CP2 VRD espaces publics. (main-d'œuvre) | 0.126 | 57.66 | 7.265 |
| % | % | Frais de chantier des unités d'ouvrage | 2 % | 276.055 | 5.521 |
|  |  | Coûts directs |  |  | 281.576 |
