# Compactage dynamique du terrain

- Propriété du fichier: CYPE Ingenieros S.A.
- Format: FIEBDC-3/2016
- Logiciel: Générateur de prix de la construction. CYPE Ingenieros, S.A.
- Date: 06/11/2024
- Zone géographique: Maroc
- Devise: MAD
- Coûts indirects: 3 %
- Frais généraux: 13 %
- Bénéfice: 6 %
- TVA: 20 %

## A VRD et aménagements extérieurs

### AT Terrassement

#### ATC Consolidation du terrain

**ATC040** m² Compactage dynamique du terrain.
Compactage dynamique du terrain, avec une énergie par choc entre 2000 et 2250 kN·m et une énergie spécifique entre 2000 et 2250 kN·m/m², exécutée en quatre phases, selon la maille d'impacts et le temps d'attente entre les phases successives, avec le nivellement de la plateforme après chacune des phases de compactage et le contrôle du processus à l'aide d'un équipement de contrôle de pénétration dynamique et de tassements.
Inclut: Compactage et nivellement du terrain. Réalisation des essais de contrôle.
Critère pour le métré: Surface mesurée en projection horizontale, selon documentation graphique du Projet.
Critère pour le mémoire: On mesurera, en projection horizontale, la surface réellement exécutée selon les spécifications du Projet.

| Code | U | Désignation | Quantité | Prix | Montant |
|---|---|---|---|---|---|
| mq02din020 | h | Équipement pour compactage dynamique à l'aide d'une masse. (matériel) | 0.035 | 1337.83 | 46.824 |
| mq02din030 | h | Équipement de contrôle de la pénétration dynamique et les assises. (matériel) | 0.005 | 1286.12 | 6.431 |
| mq01mot020b | h | Motoniveleuse de 147 kW, équipée d'un ripper. (matériel) | 0.002 | 871.15 | 1.742 |
| mq02rov010i | h | Compacteur monocylindrique vibrant autopropulsé, de 129 kW, de 16,2 t, largeur de travail 213,4 cm. (matériel) | 0.003 | 609.74 | 1.829 |
| mo020 | h | Compagnon professionnel III/CP2 construction. (main-d'œuvre) | 0.064 | 57.66 | 3.690 |
| mo113 | h | Ouvrier d'exécution I/OE1 construction. (main-d'œuvre) | 0.018 | 48.31 | 0.870 |
| mo112 | h | Ouvrier d'exécution I/OE2 construction. (main-d'œuvre) | 0.057 | 49.88 | 2.843 |
| % | % | Frais de chantier des unités d'ouvrage | 2 % | 64.229 | 1.285 |
|  |  | Coûts directs |  |  | 65.514 |
