# Retrait d'un chaperon en béton polymère pour couvrir les murs, avec des moyens manuels, et charge manuelle des décombres dans le camion ou la benne

- Propriété du fichier: CYPE INGENIEROS, S.A.
- Format: FIEBDC-3/2002
- Zone géographique: Maroc
- Coûts indirects: 3.00 %
- Frais généraux: 13.00 %
- Bénéfice: 6.00 %
- TVA: 20.00 %

**ECD010** m Retrait d'un chaperon en béton polymère pour couvrir les murs, avec des moyens manuels, et charge manuelle des décombres dans le camion ou la benne.
Retrait d'un chaperon pour couvrir les murs, constituée de pièces en béton polymère, avec des moyens manuels, sans détériorer les éléments constructifs contigus. Comprend le nettoyage, l'entassement, le retrait et la charge manuelle des décombres dans le camion ou la benne.
Inclut: Démarrage des éléments. Enlèvement et entassement du matériau retiré. Nettoyage des restes d'ouvrage. Charge du matériau arraché et des restes d'ouvrage dans le camion ou la benne.
Critère de métré de projet: Longueur moyenne selon documentation graphique du Projet.
Critère de mesure de l'ouvrage: On mesurera la longueur réellement démolie selon les spécifications du Projet.

| Code | U | Désignation | Quantité | Prix | Montant |
|---|---|---|---|---|---|
| mo113 | h | Ouvrier d'exécution I/OE1 VRD espaces privés. (main-d'œuvre) | 0.207 | 3.55 | 0.73 |
| % | % | Coûts directs complémentaires | 2 % | 0.73 | 0.01 |
|  |  | Coûts directs |  |  | 0.74 |
