# Revêtement de rive de plancher avec rive de plancher de tôle galvanisée, de 1 mm d'épaisseur et 30 cm de développement

- Propriété du fichier: CYPE INGENIEROS, S.A.
- Format: FIEBDC-3/2002
- Zone géographique: Maroc
- Coûts indirects: 3.00 %
- Frais généraux: 13.00 %
- Bénéfice: 6.00 %
- TVA: 20.00 %

**ECP010** m Revêtement de rive de plancher avec rive de plancher de tôle galvanisée, de 1 mm d'épaisseur et 30 cm de développement.
Réalisation d'un revêtement de rive de plancher avec rive de plancher de tôle galvanisée, de 1 mm d'épaisseur et 30 cm de développement, placées avec adhésif résine époxy. Comprend la régularisation de la surface support avec du mortier de ciment, confectionné sur chantier, avec additif hydrofuge, dosage 1:3, réalisation des joints entre les pièces et aux rencontres avec d'autres matériaux, et scellage de ceux-ci avec adhésif en froid.
Inclut: Implantation des pièces. Mise en place, aplomb, nivellement et alignement. Scellage des joints et nettoyage.
Critère de métré de projet: Longueur moyenne par son plus grand développement linéaire, selon documentation graphique du Projet.
Critère de mesure de l'ouvrage: On mesurera, par son plus grand développement linéaire, la longueur réellement exécutée selon les spécifications du Projet, y compris la longueur qui pourrait être perdue dans les onglets.

| Code | U | Désignation | Quantité | Prix | Montant |
|---|---|---|---|---|---|
| mt08aaa010a | m³ | Eau. (matériau) | 0.006 | 1.55 | 0.01 |
| mt01arg005a | t | Sable de carrière, pour mortier préparé sur chantier. (matériau) | 0.004 | 16.29 | 0.07 |
| mt08cem000a | kg | Ciment gris en sacs. (matériau) | 1.303 | 0.11 | 0.14 |
| mt08adt010 | kg | Additif hydrofuge pour imperméabilisation des mortiers ou des bétons. (matériau) | 0.026 | 1.24 | 0.03 |
| mt26aab010ad | m | Tube carré de profil creux en acier laminé à froid de 40x40x1,5 mm, monté en atelier. (matériau) | 1.000 | 3.09 | 3.09 |
| mt26aaa022 | U | Répercussion, par m de rive de plancher, d'éléments de fixation sur béton: chevilles à expansion en acier, vis spéciales et pâte chimique. (matériau) | 1.000 | 2.69 | 2.69 |
| mt20wwa010 | kg | Adhésif résine époxy. (matériau) | 0.360 | 5.71 | 2.06 |
| mt20ffm020a | m | Rive de plancher de tôle galvanisée, de 1 mm d'épaisseur et 30 cm de développement. (matériau) | 1.050 | 12.20 | 12.81 |
| mt20wwa021 | m | Scellé avec adhésif en froid spécial pour métaux. (matériau) | 2.800 | 1.17 | 3.28 |
| mq06hor010 | h | Bétonnière. (matériel) | 0.006 | 1.23 | 0.01 |
| mo020 | h | Compagnon professionnel III/CP2 construction. (main-d'œuvre) | 0.403 | 46.88 | 18.89 |
| mo113 | h | Ouvrier d'exécution I/OE1 construction. (main-d'œuvre) | 0.451 | 39.17 | 17.67 |
| % | % | Coûts directs complémentaires | 2 % | 60.75 | 1.22 |
|  |  | Coûts directs |  |  | 61.97 |
