# Drainage d'un mur en béton en contact avec le terrain, partiellement étanche, par sa face intérieure, avec nappes à excroissances

- Propriété du fichier: CYPE Ingenieros S.A.
- Format: FIEBDC-3/2016
- Logiciel: Générateur de prix de la construction. CYPE Ingenieros, S.A.
- Date: 17/09/2024
- Zone géographique: Maroc
- Devise: MAD
- Coûts indirects: 3 %
- Frais généraux: 13 %
- Bénéfice: 6 %
- TVA: 20 %

## E Enveloppe et finition extérieure

### EJ Étanchéité: drainages

#### EJM Murs de sous-sol

**EJM030** m² Drainage d'un mur en béton en contact avec le terrain, partiellement étanche, par sa face intérieure, avec nappes à excroissances.
Drainage d'un mur en béton en contact avec le terrain, partiellement étanche, par sa face intérieure, avec nappe drainante à excroissances, avec des excroissances de 8 mm de hauteur, avec maille incorporée en polyéthylène haute densité (PEHD/HDPE), résistance à la compression 70 kN/m², capacité de drainage 5 l/(s·m) et masse nominale 0,5 kg/m². Mise en place: avec des recouvrements, avec les excroissances contre le mur, avec chevilles à expansion en polypropylène avec tige filetée (10 U/m²). Comprend le mastic élastomère monocomposant, pour le bouchage des orifices et la bande autoadhésive pour étanchéisation des recouvrements dans les nappes drainantes.
Critère d'évaluation économique: Le prix ne comprend ni le revêtement ni le profilé de ventilation.
Inclut: Découpe et mise en place de la nappe à excroissances. Scellement des orifices. Mise en place de la bande.
Critère pour le métré: Surface mesurée selon documentation graphique du Projet.
Critère pour le mémoire: On mesurera la surface réellement exécutée selon les spécifications du Projet.

| Code | U | Désignation | Quantité | Prix | Montant |
|---|---|---|---|---|---|
| mt15bas340a | U | Cheville à expansion en polypropylène avec tige filetée. (matériau) | 10 | 1.51 | 15.100 |
| mt15bas330a | m² | Nappe drainante à excroissances, avec des excroissances de 8 mm de hauteur, avec maille incorporée en polyéthylène haute densité (PEHD/HDPE), résistance à la compression 70 kN/m², capacité de drainage 5 l/(s·m) et masse nominale 0,5 kg/m². (matériau) | 1.1 | 100.44 | 110.484 |
| mt15bas030a | U | Cartouche de mastic élastomère monocomposant à base de polyuréthane, de couleur blanche, de 600 ml, type F-25 HM selon NF EN ISO 11600, à haute adhérence et à durcissement rapide, avec des propriétés élastiques élevées, résistance aux intempéries, au vieillissement et aux rayons UV, apte pour être en contact avec eau potable, dureté Shore A approchée de 35 et allongement en rupture > 600%, selon NF EN ISO 11600. (matériau) | 0.4 | 87.34 | 34.936 |
| mt14baa010a | m | Bande autoadhésive pour étanchéisation des recouvrements dans les nappes drainantes. (matériau) | 0.09 | 19.84 | 1.786 |
| mo032 | h | Compagnon professionnel III/CP2 poseur de produits imperméabilisants. (main-d'œuvre) | 0.201 | 57.66 | 11.590 |
| mo070 | h | Ouvrier professionnel II/OP poseur de produits imperméabilisants. (main-d'œuvre) | 0.201 | 51.29 | 10.309 |
| % | % | Frais de chantier des unités d'ouvrage | 2 % | 184.205 | 3.684 |
|  |  | Coûts directs |  |  | 187.889 |

Déchets:
- pose: mt15bas330a; facteur de déchet 0.056784
- pose: mt15bas030a; facteur de déchet 0.06
- pose: mt14baa010a Bande autoadhésive pour étanchéisation des recouvrements dans les nappes drainantes; facteur de déchet 0.06

## Ressources

**mt15bas340a** U Cheville à expansion en polypropylène avec tige filetée
Données techniques: Coût énergétique 0.968 MJ; Émission de CO2 0.090 kg
Déchets:
- emballage: re150101 Emballages en papier et en carton. (composant de déchet); quantité 0.072 kg; Code CED 15 01 01; Masse de l'élément 1 kg; Volume 0.001333 m3

**mt15bas330a** m² Nappe drainante à excroissances
Données techniques: Coût énergétique 70.949 MJ; Émission de CO2 2.551 kg; Code CED 17 06 04; Masse de l'élément 0.5 kg; Volume 0.000833 m3
Déchets:
- emballage: re170203 Plastique. (composant de déchet); quantité 0.025 kg; Code CED 17 02 03; Masse de l'élément 1 kg; Volume 0.001667 m3

**mt15bas030a** U Cartouche de mastic élastomère monocomposant à base de polyuréthane
Données techniques: Coût énergétique 113.498 MJ; Émission de CO2 5.521 kg; Code CED 17 09 04; Masse de l'élément 0.72 kg; Volume 0.00048 m3
Déchets:
- emballage: re170203 Plastique; quantité 0.1 kg

**mt14baa010a** m Bande autoadhésive pour étanchéisation des recouvrements dans les nappes drainantes
Données techniques: Coût énergétique 0.623 MJ; Émission de CO2 0.024 kg; Code CED 17 06 04; Masse de l'élément 0.0038 kg; Volume 0.000006 m3
Déchets:
- emballage: re170203 Plastique; quantité 0.001 kg
