# Habillage de façade en panneau simple de GRC avec châssis métallique, type Stud Frame

- Propriété du fichier: CYPE Ingenieros S.A.
- Format: FIEBDC-3/2016
- Logiciel: Générateur de prix de la construction. CYPE Ingenieros, S.A.
- Date: 19/06/2024
- Zone géographique: Maroc
- Devise: MAD
- Coûts indirects: 3 %
- Frais généraux: 13 %
- Bénéfice: 6 %
- TVA: 20 %

## E Enveloppe et finition extérieure

### EL Façades légères

#### ELG Panneaux en GRC

**ELG030** m² Habillage de façade en panneau simple de GRC avec châssis métallique, type Stud Frame.
Habillage de façade en panneau simple en GRC avec châssis métallique, type Stud Frame, de 120 mm d'épaisseur totale, 3,3 m de largeur maximale et 20 m² de surface maximale, constitué d'une peau en GRC, de 10 mm d'épaisseur, texture lisse, couleur blanche, encadrée par un châssis métallique de profilés creux en acier zingué, de section rectangulaire, avec une séparation entre profilés de 600 mm, avec inclusion ou délimitation des ouvertures; fixation des panneaux au plancher avec des éléments métalliques de connexion, fixés à leur tour par soudure. Comprend l'impression, le silicone neutre et le cordon en mousse de polyéthylène expansé à cellule fermée pour le scellement des joints.
Critère d'évaluation économique: Le prix comprend les soudures.
Inclut: Implantation des panneaux et des éléments d'ancrage. Positionnement du panneau à son emplacement définitif. Aplomb et étaiement du panneau. Fixation des ancrages par soudure. Résolution des points singuliers. Révision des panneaux. Scellement des joints.
Critère pour le métré: Surface mesurée selon documentation graphique du Projet, sans dupliquer les coins ni les rencontres, en déduisant les ouvertures de surface supérieure à 3 m².
Critère pour le mémoire: On mesurera la surface réellement exécutée selon les spécifications du Projet, sans dupliquer les coins ni les rencontres, en déduisant les ouvertures de surface supérieure à 3 m².

| Code | U | Désignation | Quantité | Prix | Montant |
|---|---|---|---|---|---|
| mt12pgg020ab | m² | Panneau simple en GRC avec châssis métallique, type Stud Frame, de 120 mm d'épaisseur totale, 3,3 m de largeur maximale et 20 m² de surface maximale, constitué d'une peau en GRC, de 10 mm d'épaisseur, texture lisse, couleur blanche, encadrée par un châssis métallique de profilés creux en acier zingué, de section rectangulaire, avec une séparation entre profilés de 600 mm; avec une plaque métallique ajoutée à la face arrière, pour la fixation par soudure du panneau aux éléments métalliques de connexion; avec le prix augmenté de 5% pour cause de pièces spéciales pour la résolution des points singuliers. (matériau) | 1 | 1939.92 | 1939.920 |
| mt12pgg100b | U | Répercussion, par m² de façade de panneau en GRC, de pièces spéciales et éléments métalliques pour connexion entre panneaux et entre panneaux et éléments structuraux, impression, silicone neutre et cordon en mousse de polyéthylène expansé à cellule fermée pour le scellement des joints. (matériau) | 1 | 34.11 | 34.110 |
| mq07gte010c | h | Grue autopropulsée à bras télescopique avec une capacité d'élévation de 30 t et 27 m de hauteur maximale de travail. (matériel) | 0.035 | 655.02 | 22.926 |
| mq08sol020 | h | Équipement et éléments auxiliaires pour soudure électrique. (matériel) | 0.116 | 29.89 | 3.467 |
| mo050 | h | Compagnon professionnel III/CP2 monteur de panneaux préfabriqués en béton. (main-d'œuvre) | 0.282 | 59.53 | 16.787 |
| mo097 | h | Ouvrier professionnel II/OP monteur de panneaux préfabriqués en béton. (main-d'œuvre) | 0.282 | 51.29 | 14.464 |
| mo019 | h | Compagnon professionnel III/CP2 soudeur. (main-d'œuvre) | 0.125 | 58.54 | 7.318 |
| % | % | Frais de chantier des unités d'ouvrage | 2 % | 2038.992 | 40.780 |
|  |  | Coûts directs |  |  | 2079.772 |

Déchets:
- pose: mt12pgg020ab; facteur de déchet 0.0084

## Ressources

**mt12pgg020ab** m² Panneau simple en GRC avec châssis métallique
Données techniques: Coût énergétique 189.205 MJ; Émission de CO2 5.729 kg; Code CED 17 01 01; Masse de l'élément 45 kg; Volume 0.03 m3
Déchets:
- emballage: re170201 Bois. (composant de déchet); quantité 0.841 kg; Code CED 17 02 01; Masse de l'élément 1 kg; Volume 0.000909 m3
- emballage: re170203 Plastique. (composant de déchet); quantité 0.3 kg; Code CED 17 02 03; Masse de l'élément 1 kg; Volume 0.001667 m3
