# Revêtement décoratif sur les parements extérieurs

- Propriété du fichier: CYPE INGENIEROS, S.A.
- Format: FIEBDC-3/2002
- Zone géographique: Maroc
- Devise: MAD
- Coûts indirects: 3.00 %
- Frais généraux: 13.00 %
- Bénéfice: 6.00 %
- TVA: 20.00 %

**ENB090** m² Revêtement décoratif sur les parements extérieurs, avec du mortier industriel type CR CSIV W2, selon NF EN 998-1, couleur blanche, à base de ciment photocatalytique, décontaminant et autonettoyant, armé et renforcé avec une maille anti-alcalin, application préalable d'une couche de pont d'adhérence, aux endroits de sa surface qui présentent des défaillances, pour la réalisation de la couche de finition dans les revêtements continus bicouche.
Réalisation sur les parements extérieurs, d'une couche de finition pour des revêtements continus bicouches, avec du mortier industriel type CR CSIV W2, selon NF EN 998-1, couleur blanche, composé de ciment photocatalytique, décontaminant et autonettoyant, poussière de marbre et additifs organiques et inorganiques. Application mécanique sur un gobetis de béton (non compris dans ce prix), et une fois le durcissement commencé, lissage du matériau à l'aide d'une truelle en bois ou en plastique, application préalable d'une couche de pont d'adhérence, composé de résines synthétiques, charges minérales et additifs organiques et inorganiques (100% de la surface du parement). Comprend la préparation de la surface support, la réalisation des joints, des coins, des arêtes, des arrêts aux rencontres avec les parements, les revêtements ou les autres éléments placés sur sa surface, le renfort avec une maille anti-alcalin au niveau des changements de matériaux et des rives de planchers, et le séchage du mortier.
Inclut: Préparation de la surface support. Détails de plans de travail. Préparation du mortier. Application du pont d'adhérence. Application du mortier. Réalisation des joints et des points singuliers. Finition superficielle. Séchage du mortier.
Critère de métré de projet: Surface mesurée selon documentation graphique du Projet, en déduisant les ouvertures de surface supérieure à 3 m², en ajoutant en échange la surface de la partie intérieure de l'ouverture, correspondant au développement des jambages et des linteaux.
Critère de mesure de l'ouvrage: On mesurera la surface réellement exécutée selon les spécifications du Projet, en déduisant les ouvertures de surface supérieure à 3 m², en ajoutant en échange la surface de la partie intérieure du vide, correspondant au développement des jambages et des linteaux.

| Code | U | Désignation | Quantité | Prix | Montant |
|---|---|---|---|---|---|
| mt28mop110b | kg | Pont d'adhérence pour augmenter l'adhérence entre mortiers à base de ciment et/ou de chaux et supports en béton, composé de résines synthétiques, charges minérales et d'additifs organiques et inorganiques. (matériau) | 0.300 | 61.44 | 18.43 |
| mt28mop211h | kg | Mortier industriel type CR CSIV W2, selon NF EN 998-1, couleur blanche, composé de ciment photocatalytique, décontaminant et autonettoyant, poussière de marbre et additifs organiques et inorganiques. (matériau) | 9.000 | 9.01 | 81.09 |
| mt28mon040a | m² | Maille de fibre de verre, anti-alcalin, de 10x10 mm de vide de maille, de 750 à 900 microns d'épaisseur et de 200 à 250 g/m² de masse superficielle, avec 25 kp/cm² de résistance à la traction, pour armer les mortiers. (matériau) | 0.210 | 24.28 | 5.10 |
| mq06pym010 | h | Mélangeuse-pompeuse pour mortiers et plâtres projetés, de 3 m³/h. (matériel) | 0.372 | 64.86 | 24.13 |
| mo039 | h | Compagnon professionnel III/CP2 enduiseur. (main-d'œuvre) | 0.353 | 47.24 | 16.68 |
| mo111 | h | Ouvrier d'exécution I/OE2 enduiseur. (main-d'œuvre) | 0.397 | 41.57 | 16.50 |
| % | % | Coûts directs complémentaires | 4 % | 161.93 | 6.48 |
|  |  | Coûts directs |  |  | 168.41 |
